# Knesebeckstraße 3, 10623 Berlin
Angebotsaufforderung (GAEB DA XML 3.3, DA83)
Projekt: KNESE3
Währung: EUR
Vergabeart: Freihändige Vergabe
Abgabeort: Covivio Immobilien GmbH Lietzenburger Str. 90 10719 Berlin F
Ausführungsbeginn: 06.07.2026
Ausführungsende: 20.11.2026
Sicherheit Vertragserfüllung %: 0,00
Sicherheit Gewährleistung %: 0,00
Auftraggeber: Covivio Wohnungsgesellschaft mbH Dümpten, c/o Covivio Immobilien GmbH, Essener Straße 66, 46047 Oberhausen
Ausführungsort: KNE3 - Umbau Büroflächen, Knesebeckstraße 3, 10623 Berlin
Erstellt mit: 5 260407, NOVA AVA, 09.04.2026

## 4012 RLT-Anlagen 1., 4. und 5.OG

*Hinweis: Anlagenbeschreibung Lüftung*
Anlagenbeschreibung Lüftung
Die Versorgung der "innenliegenden Räume" der Büroebene im 5.OG, 4.OG und 1.OG, erfolgt mit einer Zu-/Abluftanlage (KWL-Gerät) mit Wäremrückgewinnung gem. der abgestimmten Ausführungsplanung Lüftung.
Die Frischluftansaugung (Außenluft) erfolgt über ein Wetterschutzgitter in der Bestandsfassade.
Der AUL-Anschluss erfolgt an den Bestandskanal im Bereich der WC-Räume in der abgehängten Decke.
Die angesaugte Frischluft wird im *KWL-Gerät gefiltert und mit einem E-Lufterhitzer erwärmt.
Die Regelung der Zulufttemperatur auf den einstellbaren Sollwert erfolgt mit einer im KWL-Gerät integrieten Regelung vom Gerätehersteller (Systemair).
Über ein wärmegedämmtes Luftverteilsystem aus verz. Wickelfalzrohr wird die Zuluft und Abluft zu den Luftdurchlässen gebracht bzw. geführt.
Im Besprechnungsraum erfolgt die Zuluft und Abluft uber Tellerventile.
Im Flur erfolgt die Zuluftenbringung über einen speziellen Zuluft-Düsenauslass.
Die Abluft wird über ein Abluftgitter angesaugt.
Über ein WFR-Rohrsystem gelangt die Abluft wieder zum KWL-Gerät.
Der FOL-Anschluss erfolgt an den Bestandskanal im Bereich der WC-Räume in der abgehängten Decke.
Die Fortluft wird über Bestandswetterschutzgitter in der Fassade abgeführt.
Lager / IT-Lager 4.OG und 5.OG:
Die Abluft (Umluft) des Lager und Serverraumes im 5.OG und 4.OG erfolgt mit einem Rohrlüfter (Silentbox) im Umluftbetrieb.
Die Drehzahl "Luftmenge" des Ablüfters kann über Drehzalsteller manuell eingestellt werden.
Die Ansaugung erfolgt über Ablufttellerventile.
Die Zuluftnachströmung erfolgt aus dem angenzenden Flur über Türunetrschnitt.
Besprechung 4.OG
Die Abluft (Umluft) des innenliegenden Besprechungsraumes 4.OG erfolgt mit einem Rohrlüfter (Silentbox) im Umluftbetrieb.
Die Drehzahl "Luftmenge" des Ablüfters kann über Drehzalsteller manuell eingestellt werden.
Die Ansaugung erfolgt über Ablufttellerventile.
Die Zuluftnachströmung erfolgt aus dem angenzenden Flur über Überströmdurchlass mit Schalldämmelementen.
*KWL = Kontolierte-Wohnraum-Lüftung

*Hinweis: TECHNISCHE VORBEMERKUNGEN*
TECHNISCHE VORBEMERKUNGEN
LÜFTUNGSARBEITEN
Soweit in der Leistungsbeschreibung auf Technische Spezifikationen, z. Bsp. nationale Normen, mit denen Europäische Normen umgesetzt werden, europäische technische Zulassungen, gemeinsame technische Spezifikationen, Internationale Normen, Bezug genommen wird, werden auch ohne den ausdrücklichen Zusatz: "oder gelichwertig" immer gleichwertige Technische Spezifikationen in Bezug genommen.

1. ANGABEN ZUR BAUSTELLE
1.1. Sicherheit auf der Baustelle
Der AN hat dafür zu sorgen, dass die Baumaßnahmen ohne Gefährdung von Personen und sonstigen Einrichtungen durchgeführt werden. Der verantwortliche Fachbauleiter des AN und der Sicherheitsbeauftragte des AN sind für die Sicherheit bei der Durchführung der Arbeiten auf der Baustelle zuständig und verantwortlich.
Der AN hat entsprechende Maßnahmen zu treffen und zu gewährleisten, dass während der Arbeiten Feuerwehrzufahrten und Verkehrswege nicht behindert werden und aufrechterhalten bleiben. Sämtliche Kosten für die hierzu erforderlichen Maßnahmen sind in die Angebotspreise einzurechnen. Sämtliche Schutz- und Sicherungseinrichtungen der eigenen Bereiche sind eigenverantwortlich festzulegen.
Durch den AG werden auf dem eigenen Grundstück temporäre Lager- und Arbeitsflächen, welche in einem gemeinsamen BE-Plan abzustimmen sind, zur Verfügung gestellt. Die Beschaffung etwaiger über das Baufeld hinaus benötigter Lager- und Arbeitsflächen obliegt dem AN zu seinen Lasten. Die Aufstellung von Materialcontainern des AN ist nur mit Zustimmung des AG und in Abstimmung mit der Bauleitung möglich.
WC-Einrichtungen werden zu Verfügung gestellt. Die Höhe der Beteiligung des AN an den Verbrauchskosten wird im Rahmen der Verhandlungen besprochen.
Das Parken auf dem Baugelände ist nicht erlaubt.
Eine Verschmutzung von öffentlichen Straßen und Gehwegen ist nicht zugelassen. Fahrzeuge und Geräte sind zu diesem Zweck ausreichend zu reinigen.
Lärmintensive Arbeiten sind bei dem AG und der Bauleitung rechtzeitig anzumelden und mit ihnen abzustimmen (min. 10 Arbeitstage vorher). Bei lärmintensiven Arbeiten hat der AN sicherzustellen, dass er die hierfür geltenden Normen und Regelungen einhält.
Durch die örtliche Bauleitung werden eine Baustellenordnung und der SiGe-Plan an den AN übergeben.

1.2 Verkehrsverhältnisse, Verkehrssicherung an Baustellenzufahrten und Verkehrswegen
Das Grundstück befindet sich im Eigentum des AG.
Die Zufahrtsmöglichkeiten zur Baustelle sind im Vorfeld durch den AN abzustimmen. Sämtliche Vorgaben und Hinweise, insbesondere die Bevorrechtigung städtischer Arbeiten und Fahrzeuge im öffentlichen Straßenraum sind zu beachten.
Flächen für Rettungsfahrzeuge und Einsatzfahrzeuge der Feuerwehr sind nach behördlichen Auflagen und nach Vorgaben des SiGeKo freizuhalten.
Baustelleneinrichtungsplan
Der dem LV beiliegende Baustelleneinrichtungsplan ist für die Baustelleneinrichtung des AN als Grundlage zu berücksichtigen.

1.3 Ver- und Entsorgung der Baustelle
Baustrom und Bauwasseranschlüsse werden durch den AG her- und zur Verfügung gestellt. Die Höhe der Beteiligung des AN an den Verbrauchskosten wird im Rahmen der Verhandlungen besprochen. Die Verteilung der Medien vom Übergabepunkt (z.B. Baustromverteiler des AG) bis zum Arbeitsplatz ist Sache des AN.

1.4 Schutz von Gebäuden, Medien, Kanäle und Trassen
Der Auftragnehmer hat vorhandene, weiterbenutzte Medien, Kanäle und Trassen so zu schützen (durch provisorischen Schutz/Abdeckung, Überdeckelung/ Abschrankung, etc.), dass deren Funktion trotz der Baumaßnahme gewährleistet bleibt und kein Schaden auftreten kann. Für eventuelle Schäden durch Unterlassung haftet der Auftragnehmer. Der Auftragnehmer hat alle benachbarten Gebäude durch geeignete Maßnahmen derart zu schützen, dass Störungen, Verschmutzungen (Staubbelästigungen) und Beschädigungen vermieden werden. Das Bundesimmisionsschutzgesetz ist einzuhalten.

1.5 Entsorgung
Der entstehende Abfall ist den Vorschriften entsprechend abzutransportieren und zu entsorgen. Die anfallenden Materialien sind zu klassifizieren und im Sinne des Abfallbeseitigungsgesetzes der Stadt Berlin zu behandeln. Dem AG sind die schriftlichen Nachweise über die ordnungsgemäße Verwertung bzw. Entsorgung aller bei der Durchführung der Baumaßnahme anfallenden Abfälle nach Art und Menge vorzulegen. Beim Fehlen der Nachweise wird von einer nicht ordnungsgemäßen Entsorgung ausgegangen.
Bei der Abfuhr des zu entsorgenden Materials sind die Auflagen der jeweils anzufahrenden Deponien zu berücksichtigen. Der Transport darf nur mit Fahrzeugen durchgeführt werden, die für den Abfallabtransport zugelassen sind. Dieser ist beim Amt für Umweltschutz zu beantragen. Die Transport-, Fahr- und Deponiekosten sind einzurechnen, ebenfalls alle Containergebühren.

1.6 Bauleitung AN
Nach Auftragserteilung - in jedem Fall vor Beginn der Arbeiten - hat der AN dem AG schriftlich den vorgesehenen deutschsprachigen Fachbauleiter gemäß Landesbauordnung zu benennen. Dieser muss für die auszuführenden Arbeiten die erforderliche Ausbildung und Qualifikation besitzen und fließend deutsch sprechen, lesen und schreiben können.
Baustellenführungspersonal, Vorarbeiter, etc. müssen der deutschen Sprache in Wort und Schrift mächtig sein! Vor Arbeitsbeginn ist dem AG das verantwortliche Führungspersonal und alle am Bau Beteiligten schriftlich zu benennen.
Der Fachbauleiter muss berechtigt sein, Anordnungen der Bauleitung entgegenzunehmen und im Namen des Auftragnehmers zu handeln.

1.7 Anordnungen
Der Ansprechpartner des AN ist die Bauleitung. Anordnungen, Forderungen und Wünsche von Seiten Dritter dürfen nicht ausgeführt werden. Ausgenommen sind sicherheitsrelevante Anordnungen Dritter bei Gefahr in Verzug.

1.8 Sonstiges
Unverzüglich nach Auftragserteilung, hat der AN dem AG unaufgefordert seine Urkalkulation zu übergeben. Nachtragsangebote müssen der Einheitspreisbasis auf Grundlage o.g. Urkalkulation des Auftrages entsprechen. Sie unterliegen ggf. der Preisprüfung des AGlsquo;s.

2. ANGABEN ZUR AUSFÜHRUNG
Der Bauherr behält sich vor Leistungen getrennt nach Losen zu vergeben. Demnach besteht die Möglichkeit - aus Kapazitätsgründen - nur einzelne Lose anzubieten.

2.1 Allgemein
Grundsätzlich beinhalten alle Einheitspreise die Lieferung und Montage sämtlicher zur Leistung gehörigen Baustoffe und Bauteile. Die Herstellung und Verarbeitung aller zur beschriebenen Leistung zugehörigen Bauteile einschließlich Abladen, Lagern, Transport zum Einbauort etc. in die Einheitspreise einzurechnen.
Sämtliche Hebezeuge, Montagehilfsmittel, Montageverbände etc. sind gemäß VOB/C einzurechnen.
Die Baustelle ist vor Angebotsabgabe, spätestens jedoch vor Auftragsverhandlung durch den Bieter zu besichtigen. Alle sich aus den Örtlichkeiten ergebenden Aufwendungen sind einzukalkulieren.
Der Einheitspreis des Angebotes ist maßgebend. Das gilt auch dann, wenn das Produkt aus Mengen und Einheitspreis fehlerhaft ist (z.B. auf Grund von Rechen- oder Eingabefehler).
Sämtliche Einheitspreise sind Nettopreise. Die Mehrwertsteuer ist gesondert auszuweisen.

2.2 Maßangaben (Richtmaße)
Alle Maßangaben in den vorliegenden Beschreibungen sind Richtmaße, es können sich Masse im Zuge der weiteren Ausführungsplanung ändern.

2.3 Bautoleranzen
Es gilt DIN 18202 (Toleranzen im Hochbau). Bei Überschreitungen der zulässigen Abmaße bzw. Toleranzen gehen sämtliche Mehrkosten infolge zusätzlicher Aufwendungen der Planungsbeteiligten und der nachfolgenden Gewerke zu Lasten des AN.

2.4 Ausführung (§4 VOB/B)
Normen und Richtlinien
Der AN hat für die Auftragsabwicklung die gesetzlichen und behördlichen Vorschriften und Sicherheitsbestimmungen in den jeweils gültigen Fassungen zu befolgen. Insbesondere gelten:
VOB/B Vergabe und Vertragsordnung für Bauleistungen Teil B: Allgemeine Vertragsbedingungen für die Ausführung von Bauleistungen, DIN 1961 in der neuesten Fassung.
VOB/C Vergabe und Vertragsordnung für Bauleistungen Teil C: Allgemeine Vertragsbedingungen für Bauleistungen (ATV), Allgemeine Regelungen für Bauarbeiten jeder Art, DIN 18299 in der neuesten Fassung sowie die für die jeweiligen Gewerke geltenden DIN-Normen in den aktuellen Fassungen (wie nachfolgend beschrieben).
Für die Erstellung nachstehend beschriebener Leistungen gelten folgende Vorschriften in den jeweils neuesten Fassungen zum Zeitpunkt der Abnahme:
-  einschlägige VOB-Vorschriften,
-  einschlägige DIN-Normen,
-  einschlägige VDI-Richtlinien und Merkblätter
insbesondere:
Allgemein:
DIN 4102  Brandverhalten von Baustoffen und Bauteilen
DIN 4109  Schallschutz im Hochbau
DIN 1961  Allgemeine Vertragsbedingungen für die Ausführung von Bauleistungen
DIN 18299  Allgemeine Technische Vertragsbedingungen für Bauleistungen (ATV), Allgemeine
  Regelungen für Bauarbeiten jeder Art
TRGS 519  Technische Regeln für Gefahrstoffe, - Asbest-, Abbruch-, Sanierungs- oder
  Instandhaltungsarbeiten
TRGS 521  Technische Regeln für Gefahrstoffe Abbruch-, Sanierungs- und Instandhaltungsarbeiten
  mit alter Mineralwolle
MLAR 11/2005  Muster- Leitungsanlagen- Richtlinie
VDI 4100  Schallschutz im Hochbau - Wohnungen- Beurteilung und Vorschläge für erhöhten
  Schallschutz
DIN 18040  Barrierefreies Bauen
sowie:
-  Bauordnung der Bundesländer
-  Arbeitsstättenrichtlinien ASR
-  Schallschutzvorschriften
-  Unfallverhütungsvorschriften
-  Vorschriften der Gesetzlichen Unfallversicherung
-  Abfallentsorgungsbestimmungen
-  Technische Merkblätter des Bundesausschusses Farbe und Sachwertschutz
Für Lüftung:
DIN 15727 Lüftung von Gebäuden- Luftleitungen und Luftleitungsbauteile, Klassifizierung
 entsprechend der Luftdichtheit und Prüfung
DIN 18017-3  Lüftung von Bädern und Toilettenräumen ohne Außenfenster, Lüftung mit Ventilatoren
DIN 18379  Allgemeine Technische Vertragsbedingungen für Bauleistungen (ATV),
  Raumlufttechnische Anlagen
DIN 16278 Raumlufttechnik, Lüftung von Nichtwohgebäuden
DIN EN 1507 Lüftung von Gebäuden - Rechteckige Luftleitungen aus Blech
DIN EN 12097 Lüftung von Gebäuden- Luftleitungen-Anforderungen an Luftleitungsbauteile zur
  Wartung von Luftungsleitungssystemen
DIN EN 12237 Lüftung von Gebäuden- Luftleitungen- Festigkeit und Dichtheit von Luftleitungen mit
  rundem Querschnitt aus Blech
DIN EN 15780 Lüftung von Gebäuden- Luftleitungen- Sauberkeit von Lüftungsanlagen
EnEV  Energiegieeinsparverordnung
GaVO  Garagenverordnung
GEG Gebäudeenergiegesetz 2023

2.5 Terminplanung
Durch den AN ist 2 Wochen nach Beauftragung ein verbindlicher Terminplan für die Realisierung der Baumaßnahme auf Grundlage des Rahmenterminplanes anzufertigen und dem AG zur Prüfung und Bestätigung vorzulegen. Der Terminplan ist mit dem Programm MS-Project durchzuführen oder entsprechend zu konvertieren, so dass es dem AG ermöglicht wird, den Terminplan in Dateiform einzulesen. Der Terminplan muss ferner alle Bemusterungstermine enthalten, zusätzlich ist durch den AN ein gesonderter Bemusterungsterminplan zu erstellen. Der AN hat dem AG einen wöchentlichen Soll-Ist-Vergleich der Terminsituation, in dem der kritische Pfad zu erkennen ist, zu übergeben und abzustimmen.
Im Auftragsfalle werden u. a. der Terminplan und die ausgewiesenen Fristen, Zwischentermine sowie der Start- und der Endtermin Vertragsbestandteil.

2.6 Anforderungen Nebenangebote
Der Bieter ist verpflichtet, die im Leistungsverzeichnis beschriebenen Positionen auf Vollständigkeit, fachgerechte Ausführung und Eignung für den vorgesehenen Verwendungszweck zu überprüfen. Sinnvolle oder notwendig erscheinende Änderungen oder Zusätze sind mit einer entsprechenden Begründung in einem Zusatzangebot einzureichen.
Bei der Abgabe eines Nebenangebotes ist als Mindestvoraussetzung für die Wertbarkeit folgendes zu beachten:
- Die Gestaltung des Entwurfes bzw. der Planung ist beizubehalten.
- Die ggfls. angegebenen Richtfabrikate sind zu beachten und als Mindestqualität zu verstehen.
Alternativfabrikate müssen die Mindestanforderungen der Richtfabrikate erfüllen.
- Das Nebenangebot muss genehmigungsfähig sein und den allgemein anerkannten Regeln der Technik entsprechen.
- Sofern das Nebenangebot geänderte Bedingungen für den späteren Betrieb des Gebäudes nach sich zieht, sind diese zu beschreiben.

2.7 Vermessungsarbeiten
Die für das Bauvorhaben erforderlichen Haupteinmaßpunkte sind von einem Vermesser eingemessen und abgesteckt worden. Es werden ebenfalls die notwendigen Höhenfestpunkte in unmittelbarer Nähe des Gebäudes angegeben.
Vom AN Rohbauarbeiten sind in jedem Haus / Aufgang / Ebene ein Meterpunkt gesetzt worden. Diese werden für die Nachfolgegewerke vorgehalten.

2.8 Überprüfung der baulichen Vorleistung
Der AN ist verpflichtet, rechtzeitig vor Beginn seiner Arbeiten vorhandene Grundlagen seiner Arbeiten - dazu gehören auch die Vorleistungen anderer Beteiligter Unternehmen- zu prüfen und ggf. festgestellte, seine Arbeiten wesentlich behindernde Umstände oder Mängel der Bauleitung unverzüglich schriftlich anzuzeigen. Später festgestellte, nicht rechtzeitig angezeigte Mängel und/oder Schäden verbleiben im Verantwortungsbereich des AN und stellen keine Begründung für Kosten- oder terminmäßige Zusatzforderungen dar.

2.9 Aufmaß vor Ausführung
Alle Maße sind vom AN selbstständig vor Ort am Bau zu überprüfen. Für die Maßgenauigkeit zwischen den einzelnen zu erstellen- den Bauteilen und den vorhandenen Bauteilen ist der AN verantwortlich.
Abweichungen der vorgefundenen Maße zu denen der übergebenen Planunterlagen sind unverzüglich schriftlich der Bauleitung mitzuteilen.

2.10 Ausführungsunterlagen
Planunterlagen des Auftraggebers (z.B. Ausstattungs- und Bemusterungsliste)
Dem LV werden Pläne des Architekten beigefügt. Diese Planunterlagen sind keine baufreien Ausführungspläne.
Dem AN werden mit der Beauftragung vom AG zur Ausführung folgende Unterlagen zur Verfügung gestellt:
- Architektenpläne mit allen für die beschriebene Leistung relevanten Angaben (Architektur)
- Ausführungspläne TGA mit allen für die beschrieben Leistung relevanten Angaben
- Des Weiteren erhält der AN Zugang zum Epos-Planserver, wo alle für die Ausführung relevanten Planungsunterlagen abgelegt sind (z.B. EnEV-Nachweis, Brandschutzkonzept, AFÜ-Planung TGA-Fachplaner, etc.).
Der AN ist selbst dafür verantwortlich, dass die zur Leistungserbringung erforderlichen Unterlagen vom Planserver runtergeladen werden. Es besteht grundsätzlich eine Holschuld!
- Der AN ist verpflichtet, alle ihm übergebenen Unterlagen auf ihre Übereinstimmung und Richtigkeit zu überprüfen (vgl. DIN 1961, § 3) und den Auftraggeber auf etwaige Unstimmigkeiten oder Mängel hinzuweisen. Die Überprüfung der Unterlagen durch den AN muss so zeitnah erfolgen, dass kein Verzug in der Ausführung eintritt.
- Die vom Auftragnehmer verwendeten Ausführungsunterlagen müssen den Freigabevermerk des Auftraggebers oder des Architekten tragen. Durch Übergabe neuer Unterlagen ungültig gewordene Unterlagen sind vom Auftragnehmer entsprechend zu kennzeichnen, von der Baustelle zu entfernen und gesondert aufzubewahren. Nicht freigegebene Unterlagen dürfen nicht verwendet werden. Zu den auf der Baustelle vorzuhaltenden Ausführungsunterlagen zählt neben den seine Leistung betreffenden Ausführungsplänen auch eine Ausfertigung dieser Leistungsbeschreibung bzw. des Auftrags-LV.
Der AG stellt die Planung in Dateiform über eine Internetplattform zur Verfügung. Der AN hat die Verpflichtung diese aktuell zu verfolgen und auf seine Kosten auszudrucken.
Planungsunterlagen des Auftragnehmers
Der AN hat als Teil seiner vertraglichen Leistung Werkpläne nach den Vorgaben der Architektenpläne und Haustechnikplänen (Fachplanung TGA) anzufertigen.
Die notwendigen Montagepläne und sonstige zur Ausführung notwendigen Unterlagen muss der AN dem AG bzw. dem Architekten / der Bauleitung frühzeitig vor Beginn der jeweiligen Bauausführung zur Freigabe vorlegen.
Der AG behält sich vor, die Werk- und Montagepläne, die der AN zu liefern hat, möglichst kurzfristig innerhalb von 12 Werktagen freizugeben oder aber zurückzuweisen, wenn sie nicht prüffähig oder nicht vollständig sind, ohne dass der AN einen Anspruch auf Terminverlängerung dadurch erhält. Die Werk- und Montagepläne und sonstigen Unterlagen sind so zu erstellen, dass sie der vertraglich geschuldeten Leistung entsprechen. Sollte dies nicht der Fall sein, hat der AN mit Übergabe der Planunterlagen auf diese Änderungen des vertraglichen Leistungsumfangs hinzuweisen. Dieser Planprüfungsprozess ist im Projektablauf zu berücksichtigen.
Der AN ist verpflichtet, dem AG von allen zur Ausführung freigegebenen Plänen (Werk- und Montageplanung) kostenlos je zwei Plansätze sowie digitale Daten wie z. B. .pdf- oder .dwg-Dateien zur Verfügung zu stellen.

2.11 Immissionen
Für die Baustelle gelten die Schallschutzanforderungen und Immissionsrichtwerte der AVV Baulärm (Allgemeine Verwaltungsvorschrift zum Schutz gegen Baulärm, Geräuschimmissionen vom 19. August 1970 (Bundesanzeiger Nr. 160 vom 1. September 1970)) Für die auf die umliegenden Gebäude wirkenden Erschütterungen aus der Baumaßnahme gelten die Regelwerke:
- Gem. RdErl. des Ministeriums für Umwelt und Naturschutz, Landwirtschaft und Verbraucherschutz - V - 3 - 8804.25.01 vom 06.06.2007, des Ministeriums für Städtebau und Wohnen, Kultur und Sport - II A 4 - 850.1 vom 31. Juli 2000: Messung, Beurteilung und Verminderung von Erschütterungsimmissionen
- DIN 4150 Erschütterungen (Erschütterungen im Bauwesen)
- Als schallschutztechnische Anforderungen für Wasserinstallationen und haustechnische Anlagen werden die über die Regelwerke der DIN 4109-1:2018-01 hinausgehenden erhöhten Schallschutzanforderungen nach VDI 4100 mit den dort benannten maximalen Schallpegeln innerhalb schutzbedürftiger Räume verbindlich vereinbart.
- Die Forderungen des Schallschutzgutachtens sind einzuhalten.

2.12 Materialien
Der AN hat sich über alle Materialien, die er zu liefern und zu bearbeiten hat, so ausreichende Kenntnisse über alle Eigenschaften zu verschaffen, dass keinerlei Schäden durch die Lieferung und Verarbeitung der Materialien an Personen und Sachen entstehen können und eine fachgerechte Verarbeitung zum bezweckten Erfolg gewährleistet ist.
Bauprodukte dürfen nur dann verwendet werden, wenn für sie ein gültiger Verwendbarkeits- und Übereinstimmungsnachweis vor- liegt. Die Verwendbarkeit ergibt sich:
a) für geregelte Bauprodukte
aus der Übereinstimmung mit den bekannt gemachten technischen Regeln
b) für nicht geregelte Bauprodukte aus der Übereinstimmung mit
- der allgemeinen bauaufsichtlichen Zulassung
- dem allgemeinen bauaufsichtlichen Prüfzeugnis
- der Zustimmung im Einzelfall
Es sind alle Übereinstimmungsnachweise und Prüfzeugnisse anerkannter Zertifizierungsstellen vorzulegen, die für den Nachweis der gestellten Anforderungen erforderlich sind - wenn gefordert, sind die entsprechenden Untersuchungsberichte vorzulegen. Der AN hat auf Verlangen der AG kostenlos nachzuweisen, dass die Qualität der verwendeten Materialien und Baustoffe und der fertigen Leistungen den geforderten Anforderungen entsprechen, wobei der AG den entsprechenden Nachweis nicht grundlos bzw. ohne berechtigtes Interesse verlangen wird. Die Vorlage solcher Unterlagen wie auch ggf. nötige Laborversuche werden nicht gesondert vergütet.
Es dürfen nur mängelfreie, ungebrauchte, zugelassene und normgerechte Materialien und Baustoffe zum Einsatz gelangen. Die gesamte Ausführung hat den modernen, instandhaltungsarmen, heute gültigen bauökologischen Anforderungen im Rahmen der Vertragsunterlagen zu entsprechen. Insbesondere dürfen keine asbesthaltigen und formaldehydhaltigen Baustoffe usw. verwendet werden. Der AN ist darüber hinaus verpflichtet, sich während der Erstellung des Vertragsobjektes darüber zu informieren, ob bestimmte Baustoffe von Behörden oder anderen hiermit befassten Institutionen (z. B. Institut für Bautechnik, Fach- und Gütegemeinschaften) wegen der von ihnen ausgehenden Umweltbelastung oder sonstigen Gefährlichkeit für bedenklich erachtet werden. Im Zweifelsfall ist vom AN die Stellungnahme eines qualifizierten Sachverständigen einzuholen.
Der AN wird vor entsprechender Ausführung baubegleitend, jedenfalls aber rechtzeitig vor der Abnahme, Sicherheitsdatenblätter, technische Datenblätter bzw. Prüfzeugnisse der wesentlichen einzubauenden Stoffe ohne besondere Vergütung vorlegen, um nachzuweisen, dass keine giftigen oder gesundheitsschädlichen Stoffe eingebaut werden sowie die Dokumentation erstellen und diese dem AG übergeben.

2.13 Prüfung nicht genormter Baustoffe und Bauteile
Nicht genormte Stoffe und Bauteile, für die kein Prüfzeugnis einer anerkannten Prüfanstalt vorliegt, kann der AG durch eine amtliche Prüfstelle prüfen lassen. Die Kosten für die Prüfung und das Prüfverfahren geht zu Lasten des AN.

2.14 Gefährliche Stoffe
Es ist ein erklärtes Ziel des Auftragsgebers, dass keine Stoffe verwendet werden, deren Inhalt ganz oder teilweise als gefährlicher Stoff entsprechend der Gefahrstoffverordnung (BGBI, 1986 Nr. 47 Seite 1470ff) aufgeführt ist.
Die Verwendung von asbesthaltigen Produkten ist untersagt. Als Ersatz kommen vorzugsweise die in der vom Bundesamt herausgegebenen Ersatzstoffkatalog aufgeführten Stoffe in Betracht.
Beabsichtigt der AN den Einsatz bzw. den Umgang mit Gefahrstoffen entsprechend Gefahrstoffverordnung bzw. den Technischen Regeln für Gefahrstoffe, so hat der AN vor Aufnahme der Arbeiten den Nachweis der Sachkunde, eine Anzeige des beabsichtigten Umgangs mit dem Gefahrstoff, sowie das Vorhandensein einer entsprechenden Betriebsanweisung gemäß den Vorschriften der Gefahrstoffverordnung gegenüber der Bauleitung zu erbringen.
Beim Verarbeiten von Gefahrstoffen, Kunstharzen oder Flüssigkunststoffen ist durch den AN sicherzustellen, dass die Arbeitnehmer die erforderliche persönliche Schutzausrüstung benutzen. Die Freigabe zur Arbeit ist rechtzeitig vor Ausführungsbeginn bei der Bauleitung und des beauftragten Sigeko einzuholen.
Beim Einsatz von Gefahrstoffen sind die Arbeitnehmer gemäß GefStoffV anhand der Betriebsanweisung über Umgang und Gefahren zu unterweisen.

2.15 Stundenlohnarbeiten
Stundenlohnarbeiten bedürfen der besonderen Anordnung des AG/ Bauleitung vor der Ausführung. Die Rapporte müssen arbeits- täglich zur Anerkennung vorgelegt werden. Verspätet vorgelegte Rapporte werden nicht anerkannt. Der AN verliert in diesem Fall seinen Vergütungsanspruch. Für Geräte, die für die Stundenlohnarbeiten angeboten werden, gelten Preise mit Bedienpersonal.
Die separat vereinbarten Stundenverrechnungssätze beinhalten sämtliche Lohnkosten, Sozialaufwendungen, Lohnnebenkosten und Allgemeine Geschäftskosten. Kosten für An- und Abfahrt, Aufsichtspersonal und Überstundenzuschläge werden nicht gesondert vergütet.
Stundenlohnarbeiten werden nur angewendet, wenn auf der Grundlage der Urkalkulation kein Nachtragsangebot des AN zu Stande kommt.

2.16 Akkordarbeiten
Akkordarbeiten können jederzeit durch die Bauleitung untersagt werden, wenn nach Ermessen des AG eine einwandfreie und/ oder unfallfreie Ausführung nicht erwartet werden kann. Ersatzforderungen des AN wegen dieser Untersagung sind ausgeschlossen.

2.17 Veranlassung behördlicher Abnahmen durch den Auftragnehmer
Alle erforderlichen Anmeldungen, Besichtigungsanzeigen und Abnahmeersuchen hat der AN selbst, auf eigene Kosten und rechtzeitig bei den zuständigen Stellen vorzunehmen, unter gleichzeitiger Benachrichtigung der Bauleitung und Zusammenstellung der Unterlagen für die Abnahmedokumentation.
Der Auftragnehmer hat bei der Abnahme mitzuwirken und die erforderlichen Arbeitskräfte und Messgeräte zu stellen.
Für technische Anlagen gilt:
Die Abnahme kann nur erfolgen, wenn eine Funktionsprüfung gemäß der Prüfordnung Berlin möglich ist und folgende Leistungen erfüllt sind:
- Inbetriebnahme, Probebetrieb und Einregulierung der Anlage sowie Nachweis der Garantiewerte
- Einweisung des Bedienungspersonals des Auftraggebers
- Behördliche Abnahmen
- Vorlage der Dokumentationsunterlagen
- Funktionsmessung und Dokumentation, sofern vereinbart.
Muss die Abnahme aus Gründen wiederholt werden, die der Auftragnehmer zu vertreten hat, so ist er zur Kostenerstattung der Mehrkosten verpflichtet.

2.18 Aufmaß zur Abrechnung
Abgerechnet wird nach den baufreien Ausführungsplänen. Sind örtliche Überprüfungen notwendig, insbesondere für später nicht mehr zugängliche und/oder von den Ausführungsplänen abweichende Leistungen, so sind diese rechtzeitig und schriftlich bei der Bauleitung anzuzeigen. Die Abweichungen werden gemeinsam mit der Bauleitung festgehalten.
Die jeweils in Rechnung gestellten (Teil-) Leistungen sind durch den AN von Beginn an mit prüfbaren Aufmaßen und Abrechnungsplänen zu belegen, welche die Grundlage für eine Massenermittlung bilden, die für weiteren Teilrechnungen und die Schlussrechnung unverändert und gültig bleibt. Für jede abgerechnete Position wird eine eigene Massenermittlung und ein eindeutiges Aufmaß vorgelegt. Die aufeinander folgenden Rechnungen sind kumulierend aufzustellen.
Die Einhaltung der o.g. Festlegungen ist Voraussetzung für die Rechnungsprüfung und für die Freigabe der Abschlagsrechnungen.

2.19 Übergabedokumentation
Der AN wird alle Planungsunterlagen und Revisionspläne in Farbe spätestens vier Wochen nach Abnahme - alle bauordnungsamtlich für die Abnahme relevanten Unterlagen jedoch bereits 4 Wochen vor der Abnahme - entsprechend der tatsächlichen Ausführung, im Maßstab 1:50 und 1:100 (gegliedert nach Bau-, Konstruktions- und Installationsplänen) und einen Satz der wesentlichen Detailpläne, ferner 2 x als CD-ROM mit allen Plänen und Details des Architekten als .dxf- oder .dwg- und pdf-Dateiformat übergeben, sowie die endgültigen TÜV und VDS-Abnahmen dem AG übergeben. Hinsichtlich der vorerwähnten Bescheinigungen sowie der Bestands- und Revisionspläne hat der AN gegenüber dem AG kein Zurückbehaltungsrecht. Diese Unterlagen sind als Gesamtdokumentation für jede Hauseinheit zu erstellen und zu übergeben. Die Revisionsunterlagenstruktur wird im Rahmen der Verhandlungsgespräche erläutert. Darüber hinaus stellt der AN folgende Übergaben gesammelt, strukturiert zusammengeführt und übergeben in beschrifteten Ordnern, zusammen:
- Bautagebuch: arbeitstäglich geführtes Bautagebuch (während der Bauzeit monatlich einzureichen), ggf. inkl. Fotodokumentation der wichtigsten Tagesausführungen
Für die Zusammenstellung und Übergabe der entsprechenden Unterlagen ist im Leistungsverzeichnis eine separate Position gebildet.

2.20 Baustellenreinigung
Der AN ist für die Sauberhaltung seiner Arbeitsstellen verantwortlich. Er ist verpflichtet, den von seiner Arbeit herrührenden Schutt, sonstige Materialreste, Verpackungsmaterialien, Umverpackungen, Paletten etc. arbeitstäglich zu sammeln und umgehend fachgerecht zu entsorgen. Alle Vorschriften und Verordnungen zur Abfallbeseitigung sind zu beachten. Die Entsorgung von Schadstoffen entsprechend der Rechtsverordnung nach §2 Abs. 2 Bundes Abfallgesetz ist Sache des AN. Anfallende Bauabfälle müssen getrennt gesammelt und entsorgt werden.
Die nach ATV DIN 18299 Abschnitt 4.1.11 durch den Auftragnehmer zu beseitigenden Verunreinigungen beziehen sich auch auf die Verunreinigung der öffentlichen Verkehrswege durch Fahrzeuge und Maschinen des Auftragnehmers oder seiner Subunternehmer. Solche Verunreinigungen sind durch geeignete Maßnahmen möglichst zu vermeiden. Trotzdem auftretende Verunreinigungen sind so rechtzeitig zu beseitigen, dass durch sie keine Gefährdung des öffentlichen Verkehrs entstehen kann.
Kommt der AN seiner Verpflichtung zur Sauberhaltung der Baustelle trotz schriftlicher Aufforderung nicht nach, so ist der AG berechtigt, eine Baureinigung durch einen Dritten anzuordnen. Die entstehenden Kosten gehen zu Lasten des AN.
Der AN hat nach Abschluss seiner Leistung, vor der Abnahme, eine fachgerechte Baugrobreinigung durchzuführen. Der Aufwand gilt als angeboten und ist entsprechend in die Einheitspreise einzukalkulieren.

2.21 Schutz von Fremdleistungen
Werden durch die Baustelleneinrichtung Rechte Dritter - insbesondere von Nachbarn - für die Dauer der Bauarbeiten oder vor- übergehend und kurzfristig beeinträchtigt, ist der Bauherr oder die Bauleitung unverzüglich zu informieren. Das gilt auch im Zweifel über das Vorliegen von Rechten oder bei zu vermutenden Beeinträchtigungen bzw. bei Beschädigung vorhandener Bauwerke oder Bauteile.

2.22 Sonstiges
Wand- und Deckendurchführungen/ Brandschutz
Rohrdurchführungen durch Beton und Mauerwerk sind grundsätzlich im Schutzrohr oder mit Dämmschalen in der entsprechenden Qualität der Bauteile (ohne Anforderungen, F30 oder F90) auszuführen.
Das gilt auch für unter Putz verlegte Rohrleitungen im Bereich der Deckendurchbrüche.
Der umlaufende Spalt zwischen Medienrohr und Schutzrohr mit Mineralwolle durchgängig auszustopfen.
Bei F90-Wänden und -Decken sind als Ummantelung für die Rohrleitungen im Bereich der Durchführung mineralische Erzeugnisse mit einer Schmelztemperatur >1.000 °C und speziell zugelassene Systeme (z.B. Rockwool Conlit U150) zu verwenden. Die entsprechende Eignung der eingesetzten Abschottung ist nachzuweisen.
Medienrohre sind im Bereich von Durchbrüchen durch Wände und Decken ohne Brandschutzanforderung zur Schallisolation mit Filz zu umwickeln

2.23 Baunebenleistungen
Das Anzeichnen und Herstellen von Schlitzen und Aussparungen in Trockenbauwänden ist Leistungsumfang des AN.
Das Anzeichnen von im Rohbau fehlenden Wand- und Deckendurchbrüchen in Mauerwerks-, Betonwänden und Betondecken ist Leistungsumfang des AN.
Das Herstellen von fehlenden Wand- und Deckendurchbrüchen in Mauerwerks-, Betonwände und Betondecken ist Leistungsumfang des AG.
Das fachgerechte Schließen von Wand- und Deckdurchbrüchen gemäß den Brandschutz- anforderungen (z.B. R 90), insbesondere das Verpressen von Rohrdurchführungen gem. Anforderungen des Prüfzeugnis oder MLAR sind Leistungsumfang des AG und wird durch eine vom AG separat beauftragte Brandschutzfachfirma ausgeführt.
Mit den Einheitspreisen abgegolten sind, wenn nachstehend nicht gesondert aufgeführt, das Einrichten, Vorhalten und Räumen der Baustelle incl. An- und Abfuhr aller für die Arbeiten erforderlichen Maschinen und Geräte, alle Nebenleistungen und besondere Leistungen, die zur restlosen Fertigstellung der Arbeiten notwendig sind.
Mit den Einheitspreisen abgegolten sind, wenn nachstehend nicht gesondert aufgeführt, das Einrichten, Vorhalten und Räumen der Baustelle incl. An- und Abfuhr aller für die Arbeiten erforderlichen Maschinen und Geräte, alle Nebenleistungen und besondere Leistungen, die zur restlosen Fertigstellung der Arbeiten notwendig sind.

2.24 Hygiene
Der Bauherr ist durch den AN bei Übergabe des Objektes so einzuweisen, dass er alle haustechnischen Anlagenteile bestimmungs- und vorschriftgemäß betreiben kann und so Belästigungen oder Gesundheitsgefährdungen aufgrund von nicht bestimmungs- und vorschriftgemäßem Betrieb der Anlagen ausgeschlossen werden können.
Es ist klar darzulegen, welche Konsequenzen ein nicht bestimmungs- und vorschriftgemäßer Betrieb der Anlagen für die Bewohner haben kann.
Insbesondere den Anforderungen an die TrinkVO ist hier besonders zu beachten.
Besonders zu beachten sind hierbei:
- VDI/DVGW 6023:2013-04
- DVGW W 551
- TrinkVO 2018
Abstimmung
Der AN hat seine Arbeiten mit den sonstigen auf der Baustelle tätigen Unternehmen in Abstimmung mit dem AG so zu koordinieren, dass ein reibungsloser Ablauf der Arbeiten gewährleistet ist.

3. MONTAGE
3.1 Gegen Eindringen von Fremdteilen in Anlagenteile müssen bei Unterbrechung der Montage Rohrenden etc. dicht verschlossen werden.

3.2 Die für die Dichtigkeitsprüfung und zum Entleeren und Füllen der Anlagenteile notwendigen Hilfsmittel und Materialien gehören zur Leistung des AN.

3.3  Auf spannungsfreies montieren und anschließen aller Anlagenteile ist besonders zu achten.

3.4  Das Setzen der Konsolen, Haltern, Steinschrauben, Festpunkten und sonstigen Aufhängevorrichtungen ist Sache des AN.
Alle Löcher werden mit Zementmörtel 1: 3 verschlossen, Gips darf nicht verwendet werden.
Für waagerechte Verteilungsleitungen werden pendelnde Aufhängungen verwendet.
Die Rohrbefestigungen erfolgen so, dass die vorgesehene Isolierung fachgerecht ausgeführt werden kann.

3.5 Bei Verlegung der Rohrleitungen ist die Längenausdehnung an entsprechender Stelle vorzusehen. In langen Rohrstrecken sind Ausdehnungsbögen und Festpunkte anzuordnen. Es dürfen keine starren Verbindungen von Rohren mit dem Baukörper auftreten, wie z.B. durch Anschweißen von Steigleitungen an Deckeneisen.

3.6 Bei Rohrdurchführungen durch die Wände und Decken sind durch den AN geeignete Maßnahmen zu ergreifen, die ein Reißen des Verputzes verhindert, z.B. durch Überschubrohre bzw. Umwickeln der Rohre mit nicht brennbarem Material.
 Alle Rohrdurchführungen und Decken werden auf Anordnung des AG nach erfolgter Rohrmontage dicht verschlossen, um ein Eintreten von evtl. anfallendem Wasser in die Zwischendecke mit Sicherheit zu verhindern.

3.7 Verbindungen von Rohrleitungen, wie z.B. Flansch-, Schweiß- und Schraubenverbindungen, dürfen nicht innerhalb von Wand- und Deckendurchführungen liegen.

3.8 Werden Rohre mit Rohrabscheider abgeschnitten, so ist der hierbei entstandene Grad durch Fräsen zu beseitigen.

3.9 Werden mehrere Rohrleitungen nebeneinander verlegt, so ist genügend Zwischenraum für das Anbringen der Isolierung zu lassen. Werden Rohre in Fußbodenkanäle verteilt, die anschließend mit Zementmörtel geschlossen werden, so sind die Rohre mit einem Isolier- bzw. Rostschutzanstrich zu versehen.

3.10 Bei Aufstellung von Einrichtungsgegenständen ist auf eine gute Reinigungsmöglichkeit zu achten sowie auf das Austauschen von Ersatzteilen. Dies gilt auch für sämtliche Anschlussleitungen. Entsprechend sind lösbare Verbindungen vorzusehen.

3.11 Sollten in den Wintermonaten während der Montage Wasserdruckproben vorgenommen werden, so sorgt der AN eigenverantwortlich dafür, dass nach erfolgter Druckprüfung die Anlagenteile wieder entleert werden.

3.12 Der An hat sich über die Wasserqualität zu informieren und allen notwendigen Maßnahmen zu ergreifen, die Schäden an seinen Anlagenteilen grundsätzlich ausschließen.

3.13 Die Anordnung der Armaturen hat so zu erfolgen, dass dieselben ohne Hilfsmittel bedient bzw. abgelesen werden können.

3.14 Fußboden Durchführungen im Bereich von Nassräumen sind für Feuchtigkeitsisolierungen vorzusehen (Abstimmung mit öB).

3.15 Alle Regel- und Absperrorgane erhalten lösbare Verbindungen. Entleerungshähne sind so zu montieren, dass sie einwandfrei zu bedienen sind. Müssen aufgrund von Versprüngen in Zwischendecken Entleerungen eingesetzt werden, so sind die Entwässerungsleitungen aus den Zwischendecken an die nächstliegende Wand zu führen.

3.16 Für die Maßgenauigkeit der vorgerichteten Objektanschlussstutzen und die genaue Lage der Abläufe haftet der AN.

3.17 Muster der Einrichtungsgegenstände und Armaturen, die eingebaut werden sollen, SIND auf Anordnung der öB vorzulegen. Gegebenenfalls an Ort und Stelle probeweise einzubauen und wieder zu entfernen.

3.18 Generell ist eine Montagehöhe von 3,5 m zu berücksichtigen.

4. ISOLIERUNGEN
Entsprechend der gesetzlichen Verordnungen dürfen keine brennbaren Isoliermaterialien verwendet werden. Falls dem AN keine anderen Weisungen gegeben werden, sind folgende Isoliermaßnahmen vorzunehmen:

4.1 Rohrleitungen in Zwischendecken werden mit alukaschierten Mineralwollmatten isoliert.
Alle übrigen Leitungen erhalten einen Mantel aus feuerschutztechnisch zugelassener Kunststofffolie oder einem Hartmantel B1 aus Isogenopak.

4.2 Schmutzwasserleitungen werden in notwendigen Fällen isoliert, sind durch den AN anzuzeigen und mit der öB abzustimmen.

4.3 Hilfskonstruktionen, Befestigungen usw. sind vor den Isolierarbeiten zu montieren.

5. DICHTUNGSPRÜFUNG
5.1 Rechtzeitig vor Inbetriebnahme hat der AN alle Anlagenteile einer Druckprobe zu unterziehen und hierzu die öB einzuladen.

5.2 Der Probedruck ist so hoch zu wählen, wie es der zulässige Prüfdruck der geschlossenen Geräte unter Berücksichtigung der Höhenlage zulässt.

6. BEDIENUNGS- UND REVISIONSUNTERLAGEN
6.1 Für eine ordnungsgemäße Wartung und Bedienung sind alle eingebauten Anlagenteile sowie Schalt-, Regel- und Steuergeräte dauerhaft zu beschriften bzw. zu beschildern, woraus eindeutig Anlagenteil sowie die Funktion bzw. Stellung von Stellgliedern hervorgehen.

6.2  Die Rohrleitungssysteme erhalten Flusspfeile in Normfarben entsprechend den Medien.

6.3 Für Zentralen und Unterstationen ist ein Anlagenschema zu liefern, dass alle Funktionen, Regel- und Steuergeräte, techn. Daten, Schaltungen, Sollwerte und Überwachnungs- und Kontrolleinrichtungen enthält. Die Schemata sind an über sichtlicher Stelle in den Zentralen aufzuhängen.

6.4 Revisionsunterlagen für die Bedienung, Wartung und Revision sind vom AN schriftliche und zeichnerische Unterlagen zu erstellen.
Alle Bezeichnungen in den Revisionsunterlagen müssen mit der Anlagenkennzeichnung übereinstimmen.
 Die Unterlagen sind geordnet in 2-facher Ausfertigung (1 x Papier, 2 x Datenträger) vor
 Inbetriebnahme zu übergeben.
 Es ist nachfolgende Gliederung zu wählen:
 1) Anlagenbeschreibung Heizung:
Beschreibung der Lüftungsanlagen mit Anlagencharakterisierung mit Ortsbestimmung, Betriebswerte, Installationsdaten
 2) Bedienungsanweisung (Allgemein):
Bestätigung der Bedienungsorgane mit Ortsbestimmung, Anzeige-, Steuer- und Regelgeräte, Sicherheitseinrichtungen, Betriebsunterbrechung, Betriebsart - Umschaltung
Verhalten bei Störung
Maßnahmen zur Störungsbeseitigung
Verhalten im Havariefall (z.B. Brand, Wassereinbruch etc.)
 3) Wartungsanweisung:
Wartungsplan, als Wartungskarten n. AMEV) mit Angaben der Intervalle, Wartung der Anlagen mit Ausführungsanweisung der Hersteller, Schmier- und Dichtungssysteme.
 4) Ersatzaufstellung:
 Die Ersatzteilliste enthält:
 Hersteller mit Anschriften
 Typ / Fabr.-Nr.
 Größe / Maß
 Auslieferungslager
 Kundendienst mit Anschrift und Telefonnummer
 5) Bescheinigungen
 Fachbauleitererklärung
 Fachunternehmererklärung
 6) Prüfzeugnisse und Zulassungen
 R90 Rohrdurchführungen (z.B. Rockwool Conlit U150)
 Brandschotts
 Brandschutzklappe
 L90-Luftkanalbekleidungen
 7) Herstellerunterlagen
 Hersteller- und Lieferantenverzeichnis
 Betriebsanleitungen der Hersteller
 Besondere Pflegeanleitungen der Hersteller
 8) Protokolle:
Inbetriebnahmeprotokoll Lüftungsanlagen etc.
Inbetriebnahmeprotokolle von Werkskundendienst (z.B. Kälteanlagen)
 Messprotokolle Luftmengenmessung
Einregulierungsprotokoll, insbesondere Protokoll Durchführung Einregulierung von Volumenstromregeleinrichtungen
Einregulierung von Luftdurchlässen
 9) Revisionszeichnungen:
 Bestehend aus: Grundrissen, Schemen, Detailplänen, Schnitte, ggf. Ansichten etc.
Die Revisionszeichnungen sind vom AN zu fertigen und mit allen technischen Angaben entsprechend zu versehen.
 Es sind zu liefern:
 Grundrisszeichnung M 1:50 mit Rohrleitungsführung, System- und Schemazeichnungen.
 Detailzeichnungen M1:20 (z.B. Technikzentralen)
 Anlagen und Funktionsschemen, Regelschemen etc.
 Schnittzeichnungen nach Erfordernis
 Ansichten nach Erfordernis
 Die Unterlagen sind für den Bauherrn:
 1-fach in Papierform in A4-Sammelordner, einfach auf Datenträger (DVD, USB-Stick etc.),
CAD-Zeichnungen im pdf- und dwg- Format, sowie alle übrigen Unterlagen im pdf-Format zu übergeben.
Vorbemerkungen gelesen und anerkannt.

.................................den .........................

....................................................................
(Stempel und rechtsverb. Unterschrift)

Für alle Baumaßnahmen auf der Baustelle sind die außerhalb des Baugrundstücks auftretenden Erschütterungseinwirkungen auf benachbarte Gebäude, Menschen in Gebäuden und empfindliche Einrichtungen so gering, wie nach dem anerkannten Stand der Technik möglich, zu halten.

### Bereich 1 Lüftungsanlage Bürofläche 5.OG, 4.OG und 1.OG

#### Abschnitt 1.1 RLT-Gerät mit Zubehör

**1.1.10 SAVE VTC 700 R, WRG-Gerät, 230V/50Hz, 1~, EC-Motor, GS-WT, Bedieneinheit sep. best.**
Wohnungslüftungsgerät mit Wärmerückgewinnung zur
kontrollierten Be- und Entlüftung.
Das SAVE-Gerät kann auf verschiedene Arten betrieben
werden:
SAVE LIGHT - Bedienfeld für grundlegende Funktionen wie
Ändern der Lüfterstufe, allgemeine Alarm- und
Filterwechselanzeige.
SAVE TOUCH - Bedienfeld mit Touchscreen und
uneingeschränktem Zugriff auf alle Funktionen und
Einstellungen. Der Startbildschirm zeigt Informationen
wie Lüfterstufe, Temperatur, Luftqualität und aktive
Funktionen an. Sie können zwischen dem MANUELLEN und
dem AUTO-Modus wählen oder bevorzugte Einstellungen aus
den vorkonfigurierten Benutzermodi und vielem mehr
auswählen.
SAVE CONNECT - Homesolutions von Systemair ist die
mobile Applikation und ermöglicht so den Zugriff über
Smartphone und Computer auf die SAVE-Einheit. Die
mobile Anwendung spiegelt die Funktionalität des SAVE
TOUCH-Bedienfelds wider und ermöglicht den Zugriff auf
alle Steuerfunktionen.
Es muss mindestens eine Bedienmöglichkeit separat als
Zubehör bestellt werden.
Für die Installation der separat erhältlichen
Bedieneinheiten wird dem Gerät bereits ein 6 Meter
langes Verbindungskabel beigelegt.
Montage stehend.
Anschlussfertig mit Kabel und Schukostecker.
Komplett mit zwei energiesparenden EC-Motoren, neuester
Bauart und rückwärts gekrümmten Laufrad (Radical).
Mit vier vertikal oben liegenden Anschlüssen für
Lüftungsrohr DN 250 ausgestattet, Zuluft rechts.
Anbindung externer Komponenten über die außenliegende
Anschlussbox.
Gehäuse aus doppelschaligen verzinktem Stahlblech, weiß
lackiert (RAL 9010), allseitig isoliert mit 30 mm
Mineralwolle zur Wärme- und Schalldämmung.
Die komplette Front ist für Reinigung und
Wartungsarbeiten abnehmbar.
Wärmerückgewinnung mittels Gegenstromwärmeübertrager.
Wärmebereitstellungsgrad bis 77% (PHI).
Automatische Wechsel vom Normalbetrieb mit
Wärmerückgewinnung in den Sommerbetrieb ohne
Wärmerückgewinnung durch die integrierte Bypassklappe.
Der Bypass regelt stetig auf die gewünschte
Zulufttemperatur, die über die Bedieneinheit
eingestellt wird.
Automatische Rückgewinnung von Kälteleistung im
Sommer.
Automatische Abtauungsregelung über den Bypass.
Kondensatablauf ½" Außengewinde.
Ein Vor- oder Nachheizregister ist für den
Komfortbetrieb empfohlen.
Inkl. E-Heizregister Typ VTC 700 R 4,5 kW elektrisch (Zubehör), mit Ansteuerung über die integrierte Regelung
Zwei Hochleistungslaufräder aus Kunststoff, rückwärts
gekrümmt.
Laufräder gewuchtet nach DIN ISO 21940-11, Auswuchtgüte
G 6.3, in zwei Ebenen dynamisch gewuchtet.
Energiesparenden, hocheffizienten EC-Außenläufermotor,
schwingungsfrei aufgehängt.
Kühlung durch Anordnung des Motors innerhalb des
Luftstromes.
Motorschutz durch integrierte Motorelektronik,
zusätzliches Motorschutzschaltgerät wird hierzu nicht
benötigt.
Steckverbindungen an allen elektr. Bauteilen zur
Vereinfachung von Wartungsarbeiten.
2 Kompaktfilter serienmäßig eingebaut: F7/ePM1 60%
Zuluft und M5/ePM10 50% Abluft
Außen- und Abluftfilter ePM10 50% (M5). Als Zubehör ist
für die Außenluft der ePM1 60% (F7) Pollenfilter
erhältlich.
Filterüberwachung mittels Filterstandzeit, einstellbar
von 3-15 Monaten.
Regelung SAVE:
 Temperaturregelung (Sollwert 12-30°C)
- Zulufttemperaturregelung (Standard)
- Raumtemperaturregelung (Zubehör erforderlich)
- Ablufttemperaturregelung
 Ventilatorregelung
- Manuell in % (Standard auswählbar)
- Manuell in rpm (Standard auswählbar)
- Volumenkonstant, CAV (Zubehör erforderlich)
- Druckkonstant, VAV (Zubehör erforderlich)
- externe Ventilatoransteuerung (1,6-10V)
 Ventilatorstufen
- 3 Stufen manuell wählbar (Niedrig, Normal und Hoch)
- + 2 Stufen über die Anwenderfunktion aktivierbar
(Minimum und Maximum)
- + Aus (der manueller Ventilatorenstopp muss
freigegeben sein)
Ein effektiver und wirtschaftlicher Betrieb unter
Berücksichtigung der optimalen Raumluftqualität wird
über die bedarfsabhängige Regelung sichergestellt.
Das Wochenprogramm, der ECO-Modus und ein kombinierter
Temperatur- und Feuchtesensor in der Abluft sind
bereits im Wohnungslüftungsgerät integriert.
Die Anbindung externer Komponenten erfolgt über die
außenliegende Anschlussbox.
 ECO-Modus
- 2 stufige optimierte Regelung der WRG und des
Nachheizregisters
 Bedarfsregelung
- Integrierter Feuchtesensor in der Abluft zur
Drehzahlregelung der Ventilatoren
- Freie Nachtkühlung
- Anbindungsmöglichkeit digitaler oder analoger CO2-
und Feuchtesensoren
- Wochenprogramm mit Temperaturoffset
- 5 + 2 Anwenderfunktion mit Nachlaufzeit und
teilweisem Temperaturoffset
(Abwesend, Party, Kaminofen, Urlaub, Stoßlüftung +
Zentralstaubsauger und Dunstabzugshaube)
- Außentemperaturabhängig Kompensation der Luftmenge
Zusätzliche Funktionen von SAVE TOUCH und SAVE
CONNECT:
 Inbetriebnahmeassistent
 Digitaler Eingang Feueralarm
- manueller Reset an der Bedieneinheit erforderlich,
optimal für Rauchmelder
 Anbindung an die GLT
- MODbus RTU RS485
- MODbus RTU TCP/IP über Internetkommunikationsmodul
(IAM), als Zubehör
 Ansteuerung externe Kanalheiz- oder Kühlregister über
die integrierte Regelung
 Filterüberwachung
 Alarmspeicher (20 Alarme)
 Die Service- und Konfigurationsebene ist
passwortgeschützt
 Digitaler Ausgang Sammelstörmeldung
 Internetkommunikationsmodul IAM (als Zubehör
erhältlich)
- Bedienung bequem per APP auf dem Smartphone
- Fernwartung über Cloud
- Internetanbindung über W-LAN oder Ethernet
erforderlich
Anbindung bauseitiger Differenzdrucküberwachung für den
gemeinsamen Betrieb der Wohnungslüftungsanlage mit
einem Kaminofen.
Bei Abschaltung erhöht der Zuluftventilator die
Luftmenge und der Abluftventilator reduziert die
Luftmenge.
Somit wirkt das Lüftungsgerät aktiv dem Unterdruck
entgegen.
Alternativ kann das Gerät auch komplett ausgeschaltet
werden.
Es ist elektronisch gesichert, dass immer nur beide
Ventilatoren laufen bzw. beide Ventilatoren stehen.
Das Wohnungslüftungsgerät ist Passivhaus und Eurovent
zertifiziert.
Abmessungen:
Breite: 1170 mm
Höhe: 1250 mm
Tiefe: 860 mm
Technische Daten:
Produkt
Nennspannung: 230 V
Frequenz: 50 Hz
Phase(n): 1~
Empfohlene Sicherung: 10 A
Schutzart: IP22
Übertrager
Wärmeübertragertyp: Gegenstrom
Zuluft
Leistungsaufnahme, Zuluftventilator: 170 W
Abluft
Leistungsaufnahme, Abluftventilator: 170 W
FILTER
Filterklasse Zuluft: ePM1 60%
Filterklasse Abluft: ePM10 50%
Gehäusefarbe
Gehäusefarbe, RAL: RAL 9010
Abmessungen und Gewichte
Gewicht: 151 kg
Sonstige
Montageart: Vertikal
Zuluftseite: Rechts
ErP
Energieklasse, Grundgerät: A
Energieklasse, lokale Anforderung: A+
ErP ready: ErP 2016
ErP ready: ErP 2018
Hersteller: Systemair
Artikelname: SAVE VTC 700 R, WRG-Gerät
Artikelnummer: 488844
liefern und montieren
Menge: 3,000 St

**1.1.20 SAVE Touch Bedieneinheit schw., Artikel ist derzeit nicht lieferbar! alternativ #319119**
Benutzerfreundliche Bedieneinheit für die
Wohnungslüftungsgeräte SAVE mit der Regelung SAVE
control.
- kapazitiv Touch-Display 3,5"
- Rahmen der Bedieneinheit in schwarz
- Anbindung von bis zu zehn Bedieneinheiten an einem
Wohnungslüftungsgerät
- Bis zu vier Bedieneinheiten über die interne
Spannungsversorgung
- max. Kabellänge 50 Meter
- Verbindung mit Flachkabel und Kompaktstecker RJ10
(4P4C)
- 15 Meter Verbindungskabel und Y-Adapter als Zubehör
erhältlich
- Wandmontagerahmen als Zubehör erhältlich
Der Startbildschirm präsentiert die wichtigsten
Informationen über Betriebsmodus, Temperatur,
Luftqualität und aktive Funktionen. Zugriff auf die
kompletten Einstellungen.
Die Regelungsfunktionen sind gerätespezifisch und
entsprechend der Beschreibung der
Wohnungslüftungsgeräte zu entnehmen.
Technische Daten:
Abmessungen und Gewichte
Gewicht: 0,5 kg
Hersteller: Systemair
Artikelname: SAVE Touch Bedieneinheit schw.
Artikelnummer: 138078
Menge: 3,000 St

**1.1.30 SAVE LIGHT schwarz, N/A**
SAVE LIGHT ist ein ergonomisches und robustes
Bedienfeld. Das Bedienfeld erleichtert die Steuerung
der Lüftung in Ihrem Zuhause.
Steuern Sie den Luftstrom über die intuitive
Zwei-Tasten-Oberfläche.
Visuelle Benachrichtigungen LEDs zeigen einen
Alarmzustand an und ob es an der Zeit ist, die Filter
zu wechseln.
Das Display schaltet automatisch in den Schlafmodus.
Geeignet als zusätzliches Bedienfeld.
Achtung: Für die Einstellung individueller Funktionen
und der Erstinbetriebnahme wird weiterhin ein SAVE
TOUCH oder SAVE CONNECT benötigt!
- Rahmen der Bedieneinheit in schwarz
- Anbindung von bis zu zehn Bedieneinheiten an einem
Wohnungslüftungsgerät
- Bis zu vier Bedieneinheiten über die interne
Spannungsversorgung
- max. Kabellänge 50 Meter
- Verbindung mit Flachkabel und Kompaktstecker RJ10
(4P4C)
- 15 Meter Verbindungskabel und Y-Adapter als Zubehör
erhältlich
- Wandmontagerahmen als Zubehör erhältlich
Technische Daten:
Abmessungen und Gewichte
Gewicht: 0,5 kg
Hersteller: Systemair
Artikelname: SAVE LIGHT schwarz
Artikelnummer: 319119
Menge: 3,000 St

**1.1.40 SCD 250/1,0 Schalldämpf. 50 mm, DN 250, flexibel, L=1.0m, 50 mm Dämmung**
Flexibler Rohrschalldämpfer mit genormten
Standardanschlüssen, Länge 100 cm.
Das Innenrohr besteht aus einem geschlossenen non-woven
Innenschlauch (abwaschbar) mit einer 50 mm starken
schalldämmenden und thermisch wirksamen Isolierschicht
aus Glaswolle.
Die Außenhülle ist ein glasfaserverstärktes, reißfestes
Aluminiumlaminat.
Wenn hohe Anforderungen an das Geräuschniveau bestehen,
können auch zwei Schalldämpfer hintereinander eingebaut
werden.
Um eine wirkungsvolle Geräuschdämpfung zu
gewährleisten, sollte der Schalldämpfer direkt vor oder
nach dem Ventilator oder einem Bogen eingebaut werden.
Stutzen: 1x Muffe 1 x Nippel zur einfachen
Steckverbindungsmontage.
Außenmantel ist gemäß EN13501-1 Bs1 schwerentflammbar.
Technische Daten:
Abmessungen und Gewichte
Gewicht: 1,6 kg
Hersteller: Systemair
Artikelname: SCD 250/1,0 Schalldämpf. 50 mm
Artikelnummer: 87545
Menge: 6,000 St

**1.1.50 SCD 250/1,0 Schalldämpf. 25 mm, DN 250, flexibel, L=1,0m, 25mm Dämmung**
Flexibler Rohrschalldämpfer mit genormten
Standardanschlüssen, Länge 100 cm.
Das Innenrohr besteht aus einem geschlossenen non-woven
Innenschlauch (abwaschbar) mit einer 25 mm starken
schalldämmenden und thermisch wirksamen Isolierschicht
aus Glaswolle.
Die Außenhülle ist ein glasfaserverstärktes, reißfestes
Aluminiumlaminat.
Stutzen: 1x Muffe 1 x Nippel zur einfachen
Steckverbindungsmontage.
Außenmantel ist gemäß EN13501-1 Bs1 schwerentflammbar.
Wenn hohe Anforderungen an das Geräuschniveau bestehen,
können auch zwei Schalldämpfer hintereinander eingebaut
werden.
Um eine wirkungsvolle Geräuschdämpfung zu
gewährleisten, sollte der Schalldämpfer direkt vor oder
nach dem Ventilator oder einem Bogen eingebaut werden.
Dämpfung:
63 Hz = 12 dB
125 Hz = 18 dB
250 Hz = 24 dB
500 Hz = 19 dB
1000 Hz = 19 dB
2000 Hz = 27 dB
4000 Hz = 12 dB
8000 Hz = 10 dB
Total = 22 dB
Technische Daten:
Abmessungen und Gewichte
Gewicht: 1,5 kg
Hersteller: Systemair
Artikelname: SCD 250/1,0 Schalldämpf. 25 mm
Artikelnummer: 2561
Menge: 6,000 St

**1.1.60 Kanaltemperatursensor NTC10K, TG-K3/NTC10-01, -30°C...+70°C, 1,5m**
Kanalsensor mit Kabel.
Temperaturfühler mit NTC10-Element für Luft
Temperaturmessung in Lüftungskanälen.
Messbereich: -30 bis+70°C
Kabellänge 1,5 m
Schutzklasse IP20
Das Rohr besteht ABS, oben PA6
Montageplatte PVC
Kabel PVC
Technische Daten:
Abmessungen und Gewichte
Gewicht: 0,08 kg
Hersteller: Systemair
Artikelname: Kanaltemperatursensor NTC10K
Artikelnummer: 211524
Menge: 3,000 St

**1.1.70 FK 250 Verbindungsmanschette, DN 250, Stahlbl. verz., Neopren-Dichtung**
Verbindungsmanschette aus verzinktem Stahlblech mit 8mm
starker Neopren-Dichtung zur Abdichtung, Schwingungs-
und Geräuschdämpfung.
Mit Montageklammern zum einfachen Ein- und Ausbau für
Service- und Reinigungsarbeiten. Die Montageklemmen
werden mit zwei Schrauben fixiert, wodurch kleinere
Abweichungen überbrückt werden können.
Einsatzbereich: -40°C bis +80°C
Technische Daten:
Abmessungen und Gewichte
Gewicht: 0,5 kg
Hersteller: Systemair
Artikelname: FK 250 Verbindungsmanschette
Artikelnummer: 1612
Menge: 12,000 St

**1.1.80 ZTR 15-1,6 3-Wege-Ventil, DN 15, kvs=1,6, Messing-Gehäuse**
*** Bedarfsposition ohne GB
3-Wege Ventil aus Messing, Feder aus rostfreiem Stahl,
O-Ring aus EPDM.
Eigenschaften:
- Für Wasser und ein kühl Medium (max. 30% Glykol)
- Temperatur des Mediums 1 bis 110°C
- Maximaler Betriebsdruck PN16
- Stellverhältnis ist besser als 50:1
- Differenzdruck bis zu 350 kPa
Das Ventil ist mit einem Stellantrieb zu verwenden.
Technische Daten:
Einheit
Produktart: 3-Wege-Ventil
Durchflusscharakteristik: gleichprozentig
Temperatur Medium: 1 bis 110°C
Max. Hub: 5 mm
Max. interne Leckage: 0.0000000000 %
Druckbelastbarkeit: PN16
Stellverhältnis: 50:1
Material, Gehäuse: Messing
Material, Kegel: Messing
Schaft: Edelstahl
Verpackung: EPDM
Rohranschlussgröße: DN15
Art des Rohranschlusses: Aussengewinde
Abmessungen und Gewichte
Gewicht: 0,28 kg
Hersteller: Systemair
Artikelname: ZTR 15-1,6 3-Wege-Ventil
Artikelnummer: 9673
Menge: 3,000 St

**1.1.90 CWK 250-3-2,5 Kaltwasserkühler, 356x486x405mm, Aluzinkbeh. Stahlblech**
Kaltwasserkühler für Rohreinbau.
Gehäuse aus Aluzink behandeltem Stahlblech.
Rohranschluss mit Gummilippendichtung.
Aluflansche und Rohre sowie Anschlussrohre aus Kupfer.
Kondensatablauf R1/2".
Mit Revisionsklappe zur Reinigung und Wartung.
Für horizontalen Einbau geeignet.
Max. Betriebstemperatur 150 Grad C.
Max. Betriebsdruck 1,6 MPa (16 Bar).
Technische Daten: (Mittelwert)
Wassertemperatur 6/12 Grad C
Luft-Volumenstrom: 630 m/h
Luft-Druckverlust: 18 Pa
Zuluft-Temperatur: 25 Grad C
Zuluft Luftfeuchte: 50% RH
Abluft-Temperatur: 16,0 Grad C
Leistung: 2,2 kW
Wassermenge: 0,09 l/s
Wasser Druckverlust: 4 kPa
Gewicht: 13,0 kg
Abmessungen LxBxH: 356x486x405mm
Technische Daten:
Abmessungen und Gewichte
Kanalabmessungen, rund, Einlass: 250mm
Kanalabmessungen, rund, Auslass: 250mm
Gewicht: 11,6 kg
Sonstiges
Kanalanschlussart: Rund
Hersteller: Systemair
Artikelname: CWK 250-3-2,5 Kaltwasserkühler
Artikelnummer: 30024
Menge: 3,000 St

**1.1.100 EL-Nachheizregister 4,5 KW**
EL-Nahheizregister als Zubehör,
für nachträglichen Einbau in v.g. Lüftungsgerät,
Inkl. Heizungsplatine und Temperatursensor OT.
Spannung 400V / 3Ph / 50Hz
Strom: 6,5 A
Leistung: 6,5 kW
Fabr. Systemair
Typ: VTC 700 R
liefern und betriebsfertig montieren
Menge: 1,000 St

**1.1.110 CVVX 250 Kombigitter, weiß, DN 250, RAL 9016**
*** Bedarfsposition ohne GB
Kombigitter für Außen- und Fortluft, hergestellt aus
verzinktem Stahlblech, weiß, pulverbeschichtet.
Luft-Einlass und Luft-Auslass sind voneinander
getrennt.
Die Vorderfront wird mit 4 Schrauben an die
Montageplatte verschraubt und kann für Reinigungszwecke
wieder entfernt werden.
Das Kombigitter kann mit dem Fortluft-Auslass nach
links oder rechts montiert werden.
Inkl. Montageplatte für Wandbesfestigung.
Zur Außenwandmontage.
Technische Daten:
Abmessungen und Gewichte
Gewicht: 8,1 kg
Hersteller: Systemair
Artikelname: CVVX 250 Kombigitter, weiß
Artikelnummer: 146260
Menge: 1,000 St

**1.1.120 Inbetriebnahme und Übergabe der Anlage durch Werkskundendienst Systemair**
*** Pauschalposition
Leistungsbeschreibung:
- Anfahrt
- Erstellung eines Inbetriebnahme
- und Übergabeprotokolls
- Einweisung des Kunden in der Bedienung der KWL-Anlage-
Hinweise zur Wartung
Die Einstellung der Ventile und der Luftmengenmessung erfolgt nach tatsächlichem Zeitaufwand und wird separat berechnet. Verbrauchsmaterial (z.B. Filterpakete) werden separat berechnet.
Inbetriebnahme von Zubehör wie elektrischen/mechanischen oder von weiteren Gerätekomponenten wird separat berechnet.

Anzahl: 3 Stück
Menge: 1,000 psch

*Hinweis: EC Radial-Rohrventilator (Silentbox)*
EC Radial-Rohrventilator
mit geräuschgedämpftem Gehäuse.
Gehäuse aus verzinktem Stahlblech mit
runden Anschlussstutzen auf Normrohre
abgestimmt. Schallabsorbierende Lochblech-Innenauskleidung, mit 50mm starker
Mineralfaserplatte hinterlegt.
Deckel abnehmbar. Ventilatorraum und
Gehäusespirale frei zugänglich.
Motor und Laufrad herausziehbar.
Laufrad: Energiesparendes Radiallaufrad,
vorwärts gekrümmt in aerodynamisch
optimiertem Spiralgehäuse, Stahlblech
verzinkt. Für geräuscharmen Lauf
dynamisch gewuchtet.
Antrieb durch energiesparenden, drehzahlsteuerbaren EC-Außenläufermotor in
Schutzart IP54 mit höchstem Wirkungsgrad. Wartungs- und funkstörungsfrei,
kugelgelagert. Integrierte elektronische Temperaturüberwachung für
EC-Motor und Elektronik.
Stufenlose Drehzahlsteuerung mit
Potentiometer oder stufenlose Drehzahlregelung mit Universal-Regelsystem
EUR-EC.
Anschluss über serienmäßiger Klemmenkasten (IP54) an ausgeführten Kabel.
Ventilator-Daten (Standard)
Luftmenge: 80-120 m3/h
Druckerhöhung dp ext:  Pa 150
Fördermitteldichte 1.2 Kg/m3
Fördermitteltemperatur 60 GradC
Drehzahl 2890 1/min
Aufgenomm. Leistung 0,13 kW
Gewicht 10 kg
Schall Abstrahlung:
Schallleistung 49 dB
Schalldruck (1m) 41 dB
Spannung 230V/50Hz
Stromaufnahme 1,1 Amp
Isolierklasse F
Schutzart IP 54
Fabrikat: Helios Ventilatoren
Typ: SB EC 100 A
Inkl. Befestigungs- und Montagematerail, inkl. Befestigungsmanschetten DN 100
liefern und montieren

**1.1.130 EC Rohrventilator**
EC Rohrventilator (Silentbox)
wie zuvor beschrieben
Luftmenge: 80-120m3/h
Fabr: Helio Ventilatoren
Typ: SB EC 100 A
Menge: 3,000 St

*Hinweis: Mini Rohreinschubventilator*
Rohreinschubventilator, axiale Bauart,
direkt angetrieben.
Rohrhülse mit glatten Enden aus Kunststoff für Einschub in Rohre mit NW 100
passend.
Laufrad mit 5 profilierten Schaufeln aus
Kunststoff, hoher Wirkungsgrad.
Wechselstrom-Spaltpol-Motor mit thermischem Überlastungsschutz für Dauerbetrieb mit wartungsfreien lebensdauergeschmierten Kugellagern, nicht reversierbar.
Ventilator-Daten (Standard)
Vol.str. bei 0 Pa 105 m3/h
Vol.str. Betr.pkt. 20 m3/h
Max. Druckerhöhung 45 Pa
Druckerh. Betriebspkt 20 Pa
Fördermitteldichte 1.2 Kg/m3
Fördermitteltemperatur 40 GradC
Anstellwinkel 0 Grad
Betriebsdauer h
Drehzahl 2320 1/min
aufgenomm. Leistung 0,015 kW
Gewicht 0,5 kg
Schalleistung 52 dB(A)
Schalldruck in 1 m 45 dB(A)
Spannung 230 V/ 50 Hz
Stromaufnahme 0,1 Amp
Isolierklasse B
Schutzart IP 55
Fabrikat: Helios Ventilatoren
Typ: REW 90 K
Artikel: 00441
liefern und montieren

**1.1.140 Min Rohreinschubventilator**
*** Bedarfsposition ohne GB
Min Rohreinschubventilator
wie zuvor beschrieben
Luftmenge: 20m3/h
Fabr: Helio Ventilatoren
Typ:  REW 90 K
Menge: 1,000 St

*Hinweis: Drehzahl -Potenziometer*
Drehzahl-Potenziometer
mit Betriebszustandsanzeige
10V DC, Unterputz
für Einsatzgebiet:
Zur direkten Steuerung/Sollwert-
vorgabe von EC-Ventilatoren mit
Potentiometer-Eingang.
Zusätzlich mit Freigabeschalter
und LED-Anzeige für den Be-
triebszustand (abhängig von der
Ausstattung der Ventilatortype).
Steuerung mit Potentiometer:
Das Potentiometer wird direkt
an den Potentiometer-Eingang
der Ventilatorsteuerung angeschlossen. Diese hat hierfür eine
Potentiometerversorgung von
z.B. 10 V DC und einen Sollwerteingang von 010 V DC.
Mindestspannung:
Im PU/PA ist ein zweites Potentiometer integriert. Die Mindestspannung (min. 1,3 V) ist stu -
fenlos einstellbar, so dass ein
sicherer Motoranlauf bei niedrigster Drehzahleinstellung
gewährleistet ist.
Freigabeschaltung:
Der Drehknopf für das Potentiometer ist gleichzeitig ein Druckschalter, über den die Ein-/Aus-
schaltung des Ventilators mit
Freigabeeingang (z.B. 24 V DC),
erfolgt.
Leuchtring mit LED:
Signalisiert optisch den Be-
triebszustand des Ventilators.
Bei Ventilatoren mit Betriebsmelde-Relais Wechsel von grün
(Nor malbetrieb) auf rot (Störung).
Erforderliche Versorgungsspannung siehe technische Daten.
Technische Daten:
Potentiometer 10 kOhm
(mit min. Potentiometer ca. 7,9-16,5 kOhm)
Bei einer Potentiometerversorung von 10 V
ergibt sich eine Steuerspannung 0-10 V DC.
Min. Spannung 1,3-6,7 V DC einstellbar.
LED-Versorgungsspannung:
10/24 V DC (P 10/24), min. 6 mA
Zulässige Umgebungstemp. 0 bis +40 °C
Schutzart IP 40
Schaltplan-Nr. SS-1000
Fabrikat: Helios Ventilatoren
Typ: PU 10
Artikel: 01734
komplett betriebsfertig,
inkl. elektr. Anklemmen
liefern und montieren

**1.1.150 Drehzahlsteller für EC Ventilatoren**
Drehzahlsteller für EC Ventilaoren
wie zuvor beschrieben
für UP-Montage
inkl. elekr. Anschluss
Menge: 3,000 St

*Hinweis: Ventilatoreinsatz mit Fassade für Bäder, WC's, HWA*
Ventilatoreinsatz mit Fassade,
Ventilator-Einsatz -ultra-silence- mit integriertem Nachlauf, mit 2 Leistungsstufen 60/35 m³/h Volumenstrom für Bedarfs- und Grundlüftung.
Spiralgehäuse mit aerodynamisch und akustisch optimiertem Radial-Laufrad, hoher Druckreserve und niedrigem Geräuschpegel. Schallschutz entspr.DIN 4109 T.2.
Werkzeuglose Einschubmontage unter gleichzeitigem elektrischem Kontaktschluss der Steckkupplung.
Energiesparender Kondensatormotor in geschlossenem Aluminiumgussgehäuse. Wartungsfreie Kugellager für 40.000
Betriebsstunden.
Flache, elegante Fassade, raumseitig - mehrfach Design prämiert aus hochwertigem Kunststoff, Alpinweiß.
Luftfilter (Klasse G2) als Dauerfilter (spülmaschinenfest) unter der aufklappbaren, geschlossenen Frontplatte.
Integrierte Filter-Verschmutzungsanzeige mit optischem Warnhinweis für anstehende Reinigung.
Steuerung:
Bedarfs und Grundlüftungsstufe
Die kleine Leistungsstufe wird als Dauerbetrieb direkt angeschlossen.
Die große Stufe wird automatisch über Feuchtesensor /-Steuerelement gesteuert.
Lieferung und Montage,
inkl. Anschluss durch Gewerk Elektrotechnik.
Leistung:
Bedarfslüftung = 60 (40)m³/h,
Grundlüftung = 35 (20) m³/h
Geräusch:
Schalldruck bei AL = 10m² = 35/26 dB(A)
Schallleistung 39/30 dB(A)
Schutzart:
IPX5 (strahlwassergeschützt), schutzisoliert, geeignet zum Einbau im
Bereich 1 von Nassräumen
Elektrische Daten:
230 V, 50 Hz, 18/9 Watt,
Zuleitung: NYM-O, 4x1,5mm², inkl. Anschluss beidseitig
durch Gewerk Elektrotechnik inkl. Anschluss.
Zubehör:
Feuchtesensor / -Steuereinheit
Fabrikat: Helios oder glw.
Art.-Nr.: 8139
Typ:ELS-VN 60/35 oder glw.
angebotenes Fabr.: '.........'
angebotener Typ: '.........'
Inkl. Befestigungs- und Montagematerial, Schrauben,
Dübel, Kleinmaterial etc.
liefern und montieren

**1.1.160 Ventilatoreinsatz 60/35 m3/h WC-Raum**
Ventilatoreinsatz
wie zuvor beschrieben
60/35 m3/h
Menge: 1,000 St

*Hinweis: Unterputzgehäuse universal*
Unterputzgehäuse universal
Unterputzgehäuse (ohne Brandschutz) in Flachbauweise zur Aufnahme eines ELS-Ventilatoreinsatzes für Einbau in Installationsschacht, Vorwandsysteme, Wand oder Decke.
In Kombination mit Brandschutz-Deckenschott ELS-D (eingebaut in der Hauptleitung) werden die einschlägigen
Brandschutzanforderungen erfüllt.
Ausblasstutzen DN 80mm nach oben, links oder rechts abgehend, durch Umstecken auch rückseitig positionierbar.
Integrierte luftdichte Rückluftsperrklappe, wartungsfrei.
Komfortabler Elektro-Anschluss durch entnehmbare Steckverbindung.
Anschlussmöglichkeit für Zweitraumlüftung oder WC-Becken-Anbindung über Spülrohr DN50/40/30 (seitlich links, rechts oder unten).
Universalgehäuse aus schlagfestem Kunststoff, Alpinweiß, Brandklasse B2 mit rückseitigen Befestigungs-Nuten zur Aufnahme der Montagehalterung. Lieferung einschließlich Putzdeckel für die Rohbauphase.
Maße: B/H/T 230x230x89mm.
Allgemeine bauaufsichtliche DIBt-Zulassung Nr. Z-51.1-193.
Inkl. Befestigungsmaterial, Schrauben, Dübel etc.
Fabrikat: Helios oder glw.
Art.-Nr.: 8111
Typ:ELS-GU oder glw.
angebotenes Fabr.: '.........'
angebotener Typ: '.........'
Zubehör:
Inkl. Montagebügel für Vorwand-Montagebügel,  für die Integration in Vorwandsysteme in Verbindung mit Systemelementen der Vorwandanbieter.
Für alle UP-Gehäuse.
Fabrikat: Helios oder glw.
Art.-Nr.: 8188
Typ: ELS-MB oder gwl.
angebotenes Fabr.: '.........'
angebotener Typ: '.........'
Inkl. Befestigungs- und Montagematerial, Schrauben,
Dübel, Kleinmaterial etc.
liefern und montieren

**1.1.170 Unterputzgehäuse für Ventilatoreinsatz**
Unterputzgehäuse für ELS
wie zuvor beschrieben
Menge: 1,000 St

#### Abschnitt 1.2 Luftleitungssysteme

*Hinweis: Wickelfalzrohr*
Wickelfalzrohr
Spiralfalzrohr und Formteile aus
verzinktem Stahlblech
Luftführungsrohre und Formteile mit
verzinkter Tragkonstruktion aus Profilstahl, zur
Auflage/Aufhängung des Luftleitungssystems,
einschl. Gewindestangen und Befestigungsschrauben
mit zugelassenen Dübeln, oder entsprechendes
Befestigungsmaterial für rohbauseitige Ankerschienen,
einschl. der zur Befestigung notwendigen Bohrarbeiten,
mit schalldämmender Zwischenlage aus Profilgummiband.
Die Ausführung in Stahl verzinkt DIN 17162 Teil 1,
als Wickelfalzrohr DIN 24 145, Dichtheitsklasse B
nach DIN 24 147 Teil 1, Rohrstöße mit Steckmuffen
bzw. Nippel mit Doppellippendichtung
aus EPDM., einschl. aller Ausschnitte, einschl.
der notwendigen Luftverteilklappen
mit entsprechender Feststellvorrichtung, inkl.
der erforderlichen Reinigungsöffnungen nach VDI 6022,
sowie wiederverschließbaren Messöffnungen.
Montagehöhe: bis 3,5m
Inkl. Verbindungsstücke, Rohrnippel, Rohrmuffen, Rohrschellen mit Gummieinlage.
Inkl. Befestigungs- und Montagematerial, Schrauben,
Dübel, Kleinmaterial etc.
liefer und montieren

**1.2.10 Wickelfalzrohr DN100**
Wickelfalzrohr
wie vor beschrieben
Nennweite:  DN100
Menge: 30,000 m

**1.2.20 Wickelfalzrohr DN125**
Wickelfalzrohr
wie vor beschrieben
Nennweite:  DN125
Menge: 30,000 m

**1.2.30 Wickelfalzrohr DN160**
Wickelfalzrohr
wie vor beschrieben
Nennweite:  DN160
Menge: 30,000 m

**1.2.40 Wickelfalzrohr DN200**
Wickelfalzrohr
wie vor beschrieben
Nennweite:  DN200
Menge: 60,000 m

*Hinweis: Formstück für Wickelfalzrohrsystem*
Formstück für Rundrohrsystem, bzw. für Wickelfalzrohr
nach DIN 24147,
Stahl verzinkt,  als Bogen, Segmentbogen,
Übergangsstück, Abzweig, Abzweigreduzierung Hosenstück, Kreuzstück, Steckmuffe,
Sattelstutzen, Enddeckel u.a.
Verbindung in Dichtheitsklasse B
nach DIN 24 147 Teil 1,
Rohrstöße mit Steckmuffen bzw. Nippel mit Doppellippendichtung
aus EPDM.einschl. Befestigungsmaterial,
Verbindungen und Dichtungen etc.
Montagehöhe:  bis 3,5m
Betriebsüberdruck:  bis 1000 Pa
Betriebsunterdruck:  bis 1000 Pa
Inkl. Befestigungs- und Montagematerial, Schrauben,
Dübel, Kleinmaterial etc.
liefern und montieren

**1.2.50 Bogen 90° für WFR DN100**
Formstück für Wickelfalzrohr,
als Bogen bis 90°
wie vor beschrieben
Nennweite: DN 100
liefern und montieren
Menge: 16,000 St

**1.2.60 Bogen 90° für WFR DN125**
Formstück für Wickelfalzrohr,
als Bogen bis 90°
wie vor beschrieben
Nennweite: DN 125
liefern und montieren
Menge: 8,000 St

**1.2.70 Bogen 90° für WFR DN160**
Formstück für Wickelfalzrohr,
als Bogen bis 90°
wie vor beschrieben
Nennweite: DN 160
liefern und montieren
Menge: 6,000 St

**1.2.80 Bogen 90° für WFR DN200**
Formstück für Wickelfalzrohr,
als Bogen bis 90°
wie vor beschrieben
Nennweite: DN 125
liefern und montieren
Menge: 20,000 St

**1.2.90 T-Stück 90° für WFR DN100**
Formstück für Wickelfalzrohr,
als T-Stück
wie vor beschrieben
Nennweite: DN 100/100
liefern und montieren
Menge: 8,000 St

**1.2.100 T-Stück 90° für WFR DN125**
Formstück für Wickelfalzrohr,
als T-Stück
wie vor beschrieben
Nennweite: DN 125/125
liefern und montieren
Menge: 6,000 St

**1.2.110 T-Stück 90° für WFR DN160**
Formstück für Wickelfalzrohr,
als T-Stück
wie vor beschrieben
Nennweite: DN 160/160
liefern und montieren
Menge: 4,000 St

**1.2.120 T-Stück 90° für WFR DN200**
Formstück für Wickelfalzrohr,
als T-Stück
wie vor beschrieben
Nennweite: DN 200/200
liefern und montieren
Menge: 12,000 St

**1.2.130 Reduzierung sym. für WFR DN125/100**
Formstück für Wickelfalzrohr,
als Reduzierung symetrisch
wie vor beschrieben
Nennweite: DN 125/100
liefern und montieren
Menge: 8,000 St

**1.2.140 Reduzierung sym. für WFR DN160/125**
Formstück für Wickelfalzrohr,
als Reduzierung symetrisch
wie vor beschrieben
Nennweite: DN 160/125
liefern und montieren
Menge: 4,000 St

**1.2.150 Reduzierung sym. für WFR DN200/160**
Formstück für Wickelfalzrohr,
als Reduzierung symentrisch
wie vor beschrieben
Nennweite: DN 200/160
liefern und montieren
Menge: 4,000 St

**1.2.160 Drosselklappe für WFR DN100**
Formstück für Wickelfalzrohr,
als Drosselklappe mit Handfestsellung
wie vor beschrieben
Nennweite: DN 100
liefern und montieren
Menge: 4,000 St

**1.2.170 Drosselklappe für WFR DN125**
Formstück für Wickelfalzrohr,
als Drosselklappe mit Handfestsellung
wie vor beschrieben
Nennweite: DN 125
liefern und montieren
Menge: 4,000 St

**1.2.180 Drosselklappe für WFR DN160**
Formstück für Wickelfalzrohr,
als Drosselklappe mit Handfestsellung
wie vor beschrieben
Nennweite: DN 160
liefern und montieren
Menge: 1,000 St

**1.2.190 Alu-Flexrohr 2-lagig DN100**
Alu-Flexrohr, 2-lagig
nicht berennbar
DN100
liefern und montieren
Menge: 12,000 m

**1.2.200 Alu-Flexrohr 2-lagig DN125**
Alu-Flexrohr, 2-lagig
nicht berennbar
DN125
liefern und montieren
Menge: 10,000 m

**1.2.210 Alu-Flexrohr 2-lagig DN160**
Alu-Flexrohr, 2-lagig
nicht berennbar
DN160
liefern und montieren
Menge: 2,000 m

**1.2.220 Alu-Flexrohr 2-lagig DN200**
Alu-Flexrohr, 2-lagig
nicht berennbar
DN200
liefern und montieren
Menge: 1,000 m

#### Abschnitt 1.3 Einbauten in Luftleitungen

*Hinweis: Kanalrauchmelder 230V AC*
Kanlarauchmelder 230V AC inkl Entnahmerohr 0,16m zur frühzeitigen Erkennung von Schwelbränden und Bränden mit Rauchentwicklung. Der Sensor arbeitet nach dem Streulichtprinzip. Mit Alarmschwellennachführung, dadurch längere Standzeit. Kontinuierliche Anzeige der Verschmutzung durch 2-stellige LED-Anzeige im Klartext. Bei Verschmutzung > 70% fällt das Relais ab. Anzeige von Rauchalarm, fehlender Luftströmung, Systemstörung und Betriebsbereitschaft durch LED‘s Entriegelung und Funktionsprüfung durch Taster. Rauchalarmrelais mit pot.-freiem Umschalt-/Öffnerkontakt. Eine Überprüfung mit Testspray ist ohne Öffnung des Deckels möglich. Lieferung mit Luftkanalentnahmerohr 160 mm lang.
Anschlussverschraubung: 3 x M 16
Abmessungen ohne Rohr: 172x 271 x 85 mm
(BxHxT) Umgebungstemperatur: -20 bis +50°C
Strömungsgeschwindigkeit 1-20m/s
Schutzart: IP 65
VdS-Anerkennung G 219046
Datenblatt Nr. 41350
Fabr: Oppermann
Typ: KRM-X-1 0.16
Art,-Nr. 104514
komplett betriebsfertig
liefern und montieren

**1.3.10 Kanalrauchmelder KRM-X-1 0.16**
wie zuvor beschrieben
komplett betriebsfertig
liefern und montieren
Menge: 3,000 St

*Hinweis: Zu- / Abluftventile*

**1.3.20 Zu- / Ablufttellerventil DN100**
Tellerventil rund
für Zuuluft Typ TVZ
für Abluft Typ TVA
Frontrahmen/ Ventileinsatz in weiss, RAL 9010
mit Einbaurahmen als Bajonetverschuss
Größe: DN 100
Fabr: Lindab o.glw
liefern und montieren
Menge: 9,000 St

**1.3.30 Zu- / Ablufttellerventil DN125**
Tellerventil rund
für Zuuluft Typ TVZ
für Abluft Typ TVA
Frontrahmen/ Ventileinsatz in weiss, RAL 9010
mit Einbaurahmen als Bajonetverschuss
Größe: DN 125
Fabr: Lindab o.glw
liefern und montieren
Menge: 6,000 St

**1.3.40 Zu- / Ablufttellerventil DN160**
Tellerventil rund
für Zuuluft Typ TVZ
für Abluft Typ TVA
Frontrahmen/ Ventileinsatz in weiss, RAL 9010
mit Einbaurahmen als Bajonetverschuss
Größe: DN 160
Fabr: Lindab o.glw
liefern und montieren
Menge: 2,000 St

**1.3.50 Überströmelement schallgedämmt**
Schalldämpfendes Luft-Ueberstroem-
element INDUSILENT
zum flaechenbuendigen Einbau in Wandkonstruktionen mit Bautiefen von 100 bzw.
125 mm. Geringer Druckverlust bei gleichzeitig hohem Schalldaemmmaß. Geeignet
fuer Volumenstroeme bis 140 m³/hm.
Hohes Schalldaemmaß ueber gesamtes
Frequenzband. Geprueft durch
Fraunhofer-Institut
Luftdurchlass bestehend aus:
 - Luft-Ueberstroemelement aus verzinktem
  Stahlblech mit schalltechnisch
  hochwirksamer, abriebfester, nicht
  brennbarer Innenauskleidung. Die
  Auskleidung hat die Baustoffklasse A2
  nach DIN 4102 und gewaehrleistet durch
  eine vollstaendige Kaschierung
  Faserfreiheit.
 - Deko-Rahmen aus verzinktem Stahlblech wahlweise mit Rund- oder
  Quadratlochung. Oberflaeche
  farbbehandelt in RAL 9010.
  Montage erfolgt durch nachtraegliches einclipsen in das
 - Staubschutz zur Verhinderung von
  Verschmutzung waehrend der Bauphase gemaeß VDI 6022.
Typ: TG 230
Nennlaenge L: 1000 mm
Zubehoer :
- Abdeckrahmen RAL9010
Fabrikat: Kiefer Klimatechnik GmbH
Typ: INDUSILENT TG 230-1000
liefern und nach Hestellervorschiften in Abstimmung mit Trockenbauer montieren
Menge: 1,000 St

*Hinweis: Zu-/Abluftdurchlässe*

**1.3.60 Zuluft-Düsenwanddurchlass**
Rechteckiger Wanddurchlass für Zuluft
mit einstellbaren Düsen Typ NR19,
bestehend aus Anschlusskasten Typ WB aus Stahlblech,
mit Telekopfunktion für flexibelen Einbau
mit seitlichem Anschlussstutzen DN 200, inkl. Mess-/Drosseleinrichtung
Größe AxB: 500 x 300mm
Frontplatte NR19 in weiss, RAL 9010
Luftmenge Zuluft: 280 m3/h
Fabr: Lindab
Typ: NR19-S-500x300 + WB-2-500x300
inkl. Befestigungsmaterial, Schrauben, dübel, etc.
liefern und montieren
Menge: 1,000 St

**1.3.70 Wand-Schlitzdurchlass**
Wand-Luftdurchlass INDULSNAP V24
Hochinduktiver Luftdurchlass fuer
variable Volumenstroeme. Durch seine sehr
kompakte Bauform ist er bestens geeignet
fuer den Einbau in Trennwaende und bei
engen Platzverhaeltnissen. Die Zuluftfuehrung erfolgt mit einem tangentialen
Deckenstrahl unter Nutzung des Coanda-
Effekts. Somit sind hohe Eindringtiefen
moeglich. In der Ausfuehrung K auch als
Kombinationsdurchlass fuer Zu- und Ab-
luft erhaeltlich. Der Absorptionskasten
verfuegt ueber eine integrierte Schalldaemmauskleidung zur Reduzierung der
Telefonieschalluebertragung
und ersetzt somit in den meisten Faellen
die zusaetzlich erforderlichen Telefonieschalldaempfer. Der Luftdurchlass ist
leicht reinigbar (VDI 6022), da die
Luftfuehrungsschiene ohne Werkzeug abgenommen werden kann. Zulufttemperaturdifferenzen bis -8K sind moeglich.
Luftdurchlass bestehend aus :
- Ausblasprofil und Luftfuehrungsschiene
  aus Aluminium Strangpressprofil
- Luftleitelemente einstellbar
- Absorptionskasten aus verzinktem Stahlblech mit Innenauskleidung aus hochabsorbierendem Schalldaemmmaterial nicht
  brennbar (Baustoffklasse A2 nach DIN 4102)
  inklusive Staubschutz zur Verhinderung
  von Verschmutzung waehrend der Bauphase.
- Luftfuehrungsschiene geeignet fuer
  nachtraeglichen Einbau nach abgeschlossenen Trockenbauarbeiten
- Luftanschlussstutzen
- Drosselschieber vom Raum aus bedienbar
  (optional)
Ausfuehrung:
Schlitzbreite (Ausblasprofil) 24 mm
Typ: Einzeldurchlass fuer Zu- oder Abluft
Baulaenge: 1000 mm
Drossel: Drosselschieber vom Raum aus bedienbar
Farbgebung Ausblasprofil:
~weiss pulverbeschichtet in RAL-Ton 9010
Luftfuehrungsschiene inkl. Rahmen:
~weiss pulverbeschichtet in RAL-Ton 9010
Luftleitelemente: schwarz
Hersteller: Kiefer Klimatechnik GmbH
Baureihe: Wand-Luftdurchlass
Typ: INDULSNAP V24
liefern und nach Herstellervorschriften in Abstimmung mit Trockenbauer montieren
Menge: 4,000 St

**1.3.80 Wand-Schlitzdurchlass**
Wand-Luftdurchlass INDULSNAP V45
Hochinduktiver Luftdurchlass fuer
variable Volumenstroeme. Durch seine sehr
kompakte Bauform ist er bestens geeignet
fuer den Einbau in Trennwaende und bei
engen Platzverhaeltnissen. Die Zuluftfuehrung erfolgt mit einem tangentialen
Deckenstrahl unter Nutzung des Coanda-
Effekts. Somit sind hohe Eindringtiefen
moeglich. In der Ausfuehrung K auch als
Kombinationsdurchlass fuer Zu- und Ab-
luft erhaeltlich. Der Absorptionskasten
verfuegt ueber eine integrierte Schalldaemmauskleidung zur Reduzierung der
Telefonieschalluebertragung
und ersetzt somit in den meisten Faellen
die zusaetzlich erforderlichen Telefonieschalldaempfer. Der Luftdurchlass ist
leicht reinigbar (VDI 6022), da die
Luftfuehrungsschiene ohne Werkzeug abgenommen werden kann. Zulufttemperaturdifferenzen bis -8K sind moeglich.
Luftdurchlass bestehend aus :
- Ausblasprofil und Luftfuehrungsschiene
  aus Aluminium Strangpressprofil
- Luftleitelemente einstellbar
- Absorptionskasten aus verzinktem Stahlblech mit Innenauskleidung aus hochabsorbierendem Schalldaemmmaterial nicht
  brennbar (Baustoffklasse A2 nach DIN 4102)
  inklusive Staubschutz zur Verhinderung
  von Verschmutzung waehrend der Bauphase.
- Luftfuehrungsschiene geeignet fuer
  nachtraeglichen Einbau nach abgeschlossenen Trockenbauarbeiten
- Luftanschlussstutzen
- Drosselschieber vom Raum aus bedienbar
  (optional)
Ausfuehrung:
Schlitzbreite (Ausblasprofil) 45 mm
Typ: Einzeldurchlass fuer Zu- oder Abluft
Baulaenge: 1000 mm
Drossel: Drosselschieber vom Raum aus bedienbar
Farbgebung Ausblasprofil:
~weiss pulverbeschichtet in RAL-Ton 9010
Luftfuehrungsschiene inkl. Rahmen:
~weiss pulverbeschichtet in RAL-Ton 9010
Luftleitelemente: schwarz
Hersteller: Kiefer Klimatechnik GmbH
Baureihe: Wand-Luftdurchlass
Typ: INDULSNAP V45
liefern und nach Herstellervorschriften in Abstimmung mit Trockenbauer montieren
Menge: 2,000 St

**1.3.90 Rundrohrdüsenstrahldurchlass**
Rundrohr-Düsenstrahldurchlass für Zuluft, passend zum Anschluss an DIN-Rohre. Aus verzinkten glatten Stahlblech.
- Mit manuell, einzeln verstellbaren Düsen.
 Fabrikat: SCHAKO
 Typ:  DSARR-V
- Nennweite: 200 mm
- Länge 1-teilig: 1000 mm
- Material und Lackierung (Rundrohr):
- Stahlblech verzinkt (-SV-0000).
- Düsenfarbe:
 Kunststoff ähnlich Farbton RAL 9005 (schwarz, Standard) (-DS).
- Düsenreihen: 2
- Einbauposition:
 - 6 Uhr (-6U, Standard).
- Befestigungsmöglichkeiten:
 mit Befestigungsbohrung ø11,5 mm (-BB, Standard).
 (Vorbereitet für Abhängung durch Gewindestange und Mutter M8,
 welche bauseits zu stellen sind).
 mit werkseitig eingebauter Einnietmutter M8 und bauseitiger
 Gewindestange M8 (-BM)
Zubehör (gegen Mehrpreis):
 mit integriertem Schlitzschieber (-SS), zur einfachen Luftmengen-
 und Kanalnetzregulierung, hergestellt aus dem Material, aus
 welchem das Rundrohr besteht.
Inkl. Gummilippendichtung
Fabr: Schako
Typ: DSARR-V_200_1000-2
liefern und montieren
Menge: 2,000 St

**1.3.100 Lüftungsgitter für Zu-/Abluft**
Lüftungsgitter aus Stahlblech
mit waagerechten einstellbaren Luftlenklamellen
inkl. Mengeneinstellvorrichtung,
inkl. Einbaurahmen für verdeckte Befestigung
Größe AxB = 625 x 125mm
Frontrahmen: weiss RAL 9010
Mengeneinstellsatz: schwarz
Fabr. Trox o. glw
Typ: TR-AG o. glw
inkl. Befestigungsmaterial
inkl. Herstellen Ausschnitt in Luftkanal /-rohr 625x125mm
inkl. Anschlussschiebestutzen 625/125mm, L=200mm (2-teilig) aus verz. Stahlblech.
liefern und montieren
Menge: 1,000 St

**1.3.110 Lüftungsgitter für Zu-/Abluft**
Lüftungsgitter aus Stahlblech
mit waagerechten einstellbaren Luftlenklamellen
inkl. Mengeneinstellvorrichtung,
inkl. Einbaurahmen für verdeckte Befestigung
Größe AxB = 325 x 125mm
Frontrahmen: weiss RAL 9010
Mengeneinstellsatz: schwarz
Fabr. Trox o. glw
Typ: TR-AG o. glw
inkl. Befestigungsmaterial
inkl. Anschlusskasten 425/125mm, T = 200mm für Einbau in GK-Wand, aus verz. Stahlblech, mit Anschussstutzen für Rohranschlus DN 125 od.160mm.
liefern und montieren
Menge: 3,000 St

**1.3.120 Abluftgitter rund**
Abluftgitter rund DN 200,
aus verzinkten Stahlblech, für Einbau in
Wickelfalzrohr mit Drahtgitter 20x20mm Maschweite,
in Sichtmontage.
liefern und montieren
Menge: 1,000 St

*Hinweis: Telefonie-Schalldämpfer, flexibel*
Telefonie-Schalldämpfer, flexibel
bestehend aus dem perforierten Innenrohr aus Aluminium,
einlagig, Außenrohr aus Aluminium, zweilagig,
Dämmschicht aus hochwertigem, nicht brennbarem,
schallschluckendem Material, seitlicher Abschluß mit
Metallkappen, Rohranschlustutzen, einschließlich
Aufhängungs- und Befestigungsmaterial.
Länge: 1.000 mm
Dämpfung: 10 dB (A) (250 Hz)
Packungsstärke S:50 mm
Durchmesser innen: 100 - 224mm
Durchmesser außen: 200 -324mm
angebotenes Fabrikat '....................'
angebotener Typ '....................'
liefern und montieren

**1.3.130 Telefonieschalldämpfer DN100**
Telefonie-Schalldämpfer, flexibel
wie vor beschrieben
Durchmesser innen: 100 mm
Durchmesser außen: 200 mm
liefern und montieren
Menge: 2,000 St

**1.3.140 Telefonieschalldämpfer DN125**
Telefonie-Schalldämpfer, flexibel
wie vor beschrieben
Durchmesser innen: 125 mm
Durchmesser außen: 225 mm
liefern und montieren
Menge: 5,000 St

*Hinweis: Wartungsfreie, runde Volumenstromregler*
Wartungsfreie, runde Volumenstromregler zum lageunabhängigen Einbau in Rohrleitungen für Zuluft und Abluft raumlufttechnischer Anlagen mit niedrigen Strömungsgeschwindigkeiten und variablen Drücken. Gehäuse und Regelmechanik aus verzinktem Stahlblech, mit Dämmschale, mit Lippendichtungen. Mit zentrisch gelagertem Klappenblatt zur Volumenstromregulierung, mit Lagerachse aus Edelstahl in speziellen Lagerbuchsen. Stelleinrichtung mit Einstellzeiger, Skala und Arretierung für den Volumenstromsollwert, manuell / motorisch einstellbar. Volumenstromregler in der Bauart als mechanische Regler für konstante Volumenströme ohne Hilfsenergie. Mit spezieller Regelmechanik für eine hohe Regelgenauigkeit im gesamten Regelbereich. Innerhalb des Regelbereichs muss der Volumenstromsollwert stufenlos einstellbar sein. Der Volumenstrom wird bei variablen Drücken zwischen 30 und 600 Pa mit etwa ±5 % vom Nennvolumenstrom oder ±10 % vom Sollvolumenstrom Abweichung konstant gehalten (je nachdem welche Abweichung größer ist). Gehäusedichtheit Klasse C nach DIN EN 1751.
Ausführung: mit Lippendichtungen
Antriebe: manuell
Größen von DN 80 mm bis DN 160mm
Fabrikat: WILDEBOER
Typ: VR1
liefern und montieren

**1.3.150 Volumenstromregler DN 125**
wie vor beschrieben
DN 125
Nenn- Luftmenge 120-160 m3/h
liefen und montieren
Menge: 4,000 St

**1.3.160 Volumenstromregler DN 160**
wie vor beschrieben
DN 160
Nenn- Luftmenge 200-240 m3/h
liefen und montieren
Menge: 1,000 St

**1.3.170 Volumenstromregler DN 200**
wie vor beschrieben
DN 200
Nenn- Luftmenge 250-350 m3/h
liefen und montieren
Menge: 1,000 St

*Hinweis: Revisionsdeckel oval für Kanaleinbau*
Revisionsdeckel oval für Kanaleinbau,
Stabiler, luftdichter Revisionsdeckel für rechteckige
Luftkanäle. Die dünne und teilweise wellige Kanalwand
wird zwischen zwei stabilen Deckeln eingespannt. Zwei
Sterngriffe ermöglichen eine beidhändige sichere
Handhabung beim Ein- und Ausbau.
Alle Revisionsdeckel sind mit eingeklebter Dichtung und
mit
selbstklebendem Kantenschutz (Gummiprofil deckt die
Ausschnittkante ab und verhindert Verletzungen) zu
versehen.
Zum Montageumfang gehört auch der saubere und
entgratete Kanalausschnitt
fett- und wrasendicht
Abmessungen 200 x 100
isolierte Ausführung
angebotenes Fabrikat '....................'
angebotener Typ '....................'
liefern und montieren

**1.3.180 Revisionsdeckel oval für Kanaleinbau 200 x 100 mm**
Revisionsdeckel oval für Kanaleinbau 200 x 100 mm,
sonst wie zuvor beschrieben
liefern und montieren
Menge: 20,000 St

#### Abschnitt 1.4 Dämmung

*Hinweis: Kältedämmung für Außen-/ Fortluftleitungen*
Kältedämmung für Außenluft-/ Fortluftleitungen
unterhalb der Dachdurchführung bis ca. 1,5m
DIN 4140 an Luftleitungen und Formstücke
für rechteckig und runde Luftleitungen und
Formstücke in Technikzentralen und
Installationsschächten,
Luftleitungen aus feuerverzinktem Stahl, in Gebäuden,
Über alle Nennmaße, Ausführung vierseitig, einschl.
Ausschnitte, Ausschnitte sind sauber auszuführen
und einzufassen die Dämmung besteht aus:
synthetischer Kautschuk als
Platte/Matte, einlagig,
vollflächig reinigen und kleben, Längs- und
Rundnähte vollfugig kleben, in Nahtbereichen
Abschottungsverklebung, Stöße sind
mit 200 mm breiten Streifen zu überkleben,
Baustoffklasse B1 DIN 4102-1, Wärmeleitfähigkeit
für betriebstechnische Anlagen, Nennwert VDI 2055,
Mitteltemperatur in ca. 10°C, in 0,036W/ (mK)
Wasserdampfdiffusionswiderstandszahl 7000,
Dämmschichtdicke 19 mm.
Fabr: Armacel
Typ: AF19mm
liefern und montieren

**1.4.10 Kältedämmung**
Kältedämmung AF19mm,
wie vor beschrieben
Menge: 15,000 m²

*Hinweis: Wärmedämmung für Zu- / Abluftkanäle*
Wärmedämmung aus nicht brennbarer Mineralwolle alukaschiert A1,Schmelzpunkt > 1000°C,
Dämmstärke 30mm
Wärmeleitfähigleit bei 10°C: 0,038 W/(m*K)
nach DIN EN 12667
Fabr: Rockwool Klimarock
nach Herstellervorschriften
dampfdiffusionsdicht verarbeiten
liefern und montieren

**1.4.20 Wärmedämmung für Zu-/Abluftkanäle**
Wärmedämmung
30mm MiWo alukaschiert,
wie beschrieben
liefern und montieren
Menge: 60,000 m²

#### Abschnitt 1.5 Bezeichnungsschilder

**1.5.10 Bezeichnungsschilder 100x50mm**
Bezeichnungsschilder
Größe: 100 x 50 mm
bestehend aus je:
1 Schilderhalter aus verzinktem Stahlblech mit Spannband und Kunststoff-Abstandteil
1 Bezeichnungsstreifen-Träger aus Kunststoff, zum Einfügen von 3 Bezeichnungen
1 Klarsicht-Schutzkappe
(Dübel und Schrauben, bei Wandbefestigung)
Fabrikat: Simplex oder glw.
liefern und montieren
Menge: 3,000 St

**1.5.20 Flußrichtungspfeile Lüftung**
Flußrichtungspfeile Lüftung
zum Aufkleben auf die Abluftleitungen nach DIN 13379 (1946)
komplett auf allen Rohrleitungen in Mindestabständen von 3,00 m
aufbringen bzw. in den einzelnen Räumen an Decke/Zwischendecke und in den Technikräumen
liefern und montieren
Menge: 30,000 St

#### Abschnitt 1.6 Sonstiges

**1.6.10 Inbetriebnahme aller Lüftungsanlagen**
lufttechnische Inbetriebnahme der 3 zentralen KWL-Lüftungsanlagen,
lufttechnische Inbetriebnahme der 3 Abluftanlagen (Rohrlüfter),
lufttechnische inbetriebnahme des Einzelraumlüfters (WC-Raum),
Inkl. Funktionsprüfung aller Alagenteile.
Inkl. Einregulierung und Messung der Luftmengen inkl. Erstellung der Luftmengenmessprotokolle
Inkl. Meßung der Stromaufnahme inkl. Erstellung Protokoll,
Inkl. Einweisung des Nutzer. in die Bedienung der Anlagen.
pauschal
Menge: 1,000 Stck

**1.6.20 Elektroverkabelung Lüftungsgeräte und Komponenten**
*** Pauschalposition
Komplette elektrische Verdrahtung aller lufttechnischen Anlagenkomponenten wie: 3 x KWL-Lüftungsanlage, 3 x Abluftventilator mit Drehzahlsteller (230V/50Hz),
3 x Elektro-Lufterhitzer (400V), 3 x Kanalrauchmelder, 3 x Zulufttemperaturfühler, 3 x Kühlerventil (24V/0-10V), etc. , inkl. Einführen, Absetzten, und beidseitigem Anklemmen der Elt-Leitungen.
Inkl. wasserfester Kabelbeschriftung
Ausführung: AP-Installation in Kunststoffpanzerrohr oder Kabelkanälen aus Kunststoff, ggf. Kabeltrassen aus verz. Stahl wenn erorforderlich.
Nicht zum Lieferumfang Lüftung gehören:
Sämtliche Zuleitungen aus Elt-UV
Leistung komplett beriebsfertig liefern und montieren
pauschal
Menge: 1,000 psch

**1.6.30 Erstellen Revisionsunterlagen Lüftung**
*** Pauschalposition
Erstellen Revisionsunterlagen
für KG430, Lüftung
auf Basis der Werk- und Montageplanung (Ausführungsplanung).
Gliederung der Revisionsunterlagen
gemäß TVB.
Die Gliederung der Revisionsunterlagen ist mit dem AG abzustimmen.
Inkl. Erstellen der CAD-Päne, auf Basis der vom AN erstellten Ausführungsplanung, gemäß den Vorbemerkungen.
Die vollständigen Unterlagen sind, 2-fach in Papier und 1 x auf Datenträger (DVD oder USB-Stick) an den AG zu übergeben.
Zur Abnhame müssen diese mindestens als Vorabzug vorliegen!
Leistung ist pauschal anzubeiten
Menge: 1,000 psch

*Hinweis: Stundenlohnarbeiten Lüftung*
Stndenlohnarbeiten
für Sondereistungn, Baunebenleistungen sonstiges.
Ausführung von Stundenloharbeiten nur auf Anweisung der TGA-Bauleitung oder Vetreter des AG.

**1.6.40 StVS, Tätigkeitsbild HLS-Obermonteur**
*** Bedarfsposition ohne GB
Menge: 1,000 Std

**1.6.50 StVS, Tätigkeitsbild HLS-Monteur**
*** Bedarfsposition ohne GB
Menge: 1,000 Std

**1.6.60 StVS, Tätigkeitsbild HLS-Montagehelfer**
*** Bedarfsposition ohne GB
Menge: 1,000 Std
